# Strausberger Platz 1, 10243 Berlin Bestandsmaßnahme - Fassadenmodernisierung
Angebotsaufforderung (GAEB DA XML 3.3, DA83)
Projekt: STRA1-EB
Währung: EUR
Vergabeart: Freihändige Vergabe
Abgabeort: Covivio Immobilien GmbH Lietzenburger Str. 90 10719 Berlin F
Ausführungsbeginn: 01.09.2026
Ausführungsende: 30.11.2027
Sicherheit Vertragserfüllung %: 0,00
Sicherheit Gewährleistung %: 0,00
Auftraggeber: Covivio Berlin I S.á.r.l., c/o Covivio Immobilien GmbH, Knesebeckstraße 3, 10719 Berlin, Deutschland, Ansprechpartner Herr Klanert, Telefon +49 30 221821 809, E-Mail Denny.Klanert@covivio.immo
Ausführungsort: STRA1-EB - Bestandsmaßnahme - Fassadenmo, Strausberger Platz 1, 10243 Berlin
Erstellt mit: 5 260424, NOVA AVA, 27.04.2026

## Allgemeine Baubeschreibung
Allgemeine Baubeschreibung
Historischer Ablauf des Gebäudes "Haus Berlin"
Lage:
Die Karl-Marx-Allee ist der ehemalige Prachtboulevard von Ost-Berlin. Er liegt im Ortsteil Friedrichshain (de.wikivoyage.org/wiki/Berlin/Friedrichshain). An keinem anderen Ort in Deutschland lässt sich so authentisch die Architektur der DDR in ihren unterschiedlichen historischen Phasen erleben. An der Kreuzung der Karl-Marx-Allee mit der Lichtenberger Straße am Übergang von Friedrichshain zu Mitte (de.wikivoyage.org/wiki/Berlin/Mitte) befindet sich der Strausberger Platz.
Allgemeiner geschichtlicher Hintergrund:
Die heutige Karl-Marx-Allee war schon zu den Anfangszeiten Berlins im Mittelalter eine wichtige Fernhandelsroute nach Osten. Sie hieß, da sie nach Frankfurt (Oder) (de.wikivoyage.org/wiki/Frankfurt_(Oder)) führte, vom Alexanderplatz bis zum ursprünglichen Stadttor (dem Frankfurter Tor) Große Frankfurter Straße, östlich davon heißt sie bis heute Frankfurter Allee. Im Zweiten Weltkrieg wurde diese Straße, wie auch das Gebiet um den Strausberger Platz durch Bombenangriffe und durch den Einzug der Roten Armee fast vollständig zerstört.
Nach der Gründung der DDR 1949 wurden Große Frankfurter Straße und Frankfurter Allee, um den "Befreier Berlins", Joseph Stalin, zu seinem 70. Geburtstag zu ehren, in Stalinallee umbenannt. An der Allee wurden zunächst 1949-51 zwei Laubenganghäuser im Bauhausstil errichtet. Anfang der 1950er-Jahre beschloss die Staatsführung, die Straße zur "ersten sozialistischen Straße Deutschlands" umzubauen. Nach dem Vorbild sowjetischer Monumentalarchitektur entstand ein 90 Meter breiter Prachtboulevard, dessen "Arbeiterpaläste" von einem kommenden "Goldenen Zeitalter" des Sozialismus künden sollten und der einer der letzten großen in Europa errichteten Boulevards ist.
Der eigentliche Boulevard entstand in zwei Etappen: Der erste Bauabschnitt wurde von 1951-58 errichtet, im Stil eines dekorativen regionalen Historismus in nationaler Tradition, auch Sozialistischer Klassizismus, scherzhaft "Zuckerbäckerstil" oder "Stalinbarock" genannt. Die neue Bebauung rund um den Strausberger Platz erfolgte von 1952 bis 1955 im selben Stil. Die Bauarbeiter auf der Großbaustelle Stalinallee gehörten am 17. Juni 1953 zu den Vorreitern des Volksaufstandes in der DDR, der von sowjetischen Truppen brutal niedergeschlagen wurde. Im Rosengarten der Karl-Marx-Allee (zwischen Block E und Block D) wird mit einem Denkmal an den Beginn des Aufstands des 17. Juni an diesem Ort erinnert.
Der zweite Bauabschnitt wurde von 1959-64 im Stil einer nachgeholten Moderne erbaut, auch als "Ostmoderne" bezeichnet. Nach der Entstalinisierung in der Sowjetunion und DDR wurde 1961 der Teil der Stalinallee bis zum Frankfurter Tor in Karl-Marx-Allee umbenannt, der weiter stadtauswärts gelegene Teil in Frankfurter Allee zurückbenannt. Der ovale Strausberger Platz wurde 1967 gestaltet. Im Westen wird der Platz von zwei Hochhäusern begrenzt, auf der Nordseite dem Haus Berlin und auf der Südseite dem Haus des Kindes. Im Haus des Kindes befand sich ein Puppentheater, ein Kinderkaufhaus und im obersten Geschoss ein Kindercafé.
Auf der Karl-Marx-Allee hielt die DDR bis zu ihrem Untergang auch ihre Paraden zu Feiertagen wie dem Ersten Mai und dem Tag der Republik ab. Entlang der Allee sind Informationstafeln zur Geschichte der Straße aufgestellt.
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Strausberger Platz mit "Schwebenden Ring" und Haus Berlin
Text und Foto zuvor aus wiki Voyage
Platz und Gebäude
Die Häuser am Strausberger Platz sind wie in der übrigen Karl-Marx-Allee aufwendig gestaltet und besitzen überwiegend acht Etagen. Das Parterre (de.wikipedia.org/wiki/Parterre_(Architektur)) der Häuser ist als Ladenzone gebaut. Die vier Straßenausgänge des Platzes sind torartig (de.wikipedia.org/wiki/Tor_(Architektur)) ausgeführt. Nach Norden und Süden an der Lichtenberger Straße wird dies dadurch erreicht, dass die betonten Eckhäuser nahezu bis an die Straße heranreichen und der Fußweg mittels offener Arkadengänge durch sie hindurchführt. Die Torgebäude am östlichen und westlichen Ausgang stechen neben ihrer besonderen Gestaltung durch ihre Höhe hervor. Den östlichen Abschluss des Platzes bilden zwei zehngeschossige Gebäude, und am Westausgang stehen zwei 14-geschossige Hochhäuser. Diese waren als Haus des Kindes und Haus Berlin gebaut und wurden im Unterschied zu der sonstigen Bebauung der Stalinallee in den 1950er Jahren als Montagebauten (de.wikipedia.org/wiki/Plattenbau) aus Stahlbetonfertigteilen erbaut.
Im Haus des Kindes waren neben Wohnungen ein Puppentheater, ein Kindergarten, ein Kinderkaufhaus und im obersten Geschoss ein Kindercafé untergebracht, das den Hinweis "Erwachsene nur in Begleitung von Kindern" trug. Bemerkenswert waren die Treppengeländer mit Märchenmotiven, ausgeführt von der Kunstschmiede Berlin (de.wikipedia.org/wiki/Kunstschmiede_Berlin). Die Miniaturtiere, die die Kinder begeisterten, sind seit dem Umbau des Hauses in den 1990er Jahren nicht mehr auffindbar.
Das Haus Berlin enthielt in den unteren und den oberen Etagen Restaurants, Cafés und eine Bar. Die beiden Torgebäude tragen auf ihrer Westseite jeweils eine große Inschrift, das Haus des Kindes ein Zitat aus Goethes (de.wikipedia.org/wiki/Johann_Wolfgang_von_Goethe) Faust II (de.wikipedia.org/wiki/Faust._Der_Trag%25C3%25B6die_zweiter_Teil): "Solch ein Gewimmel möchte ich sehn, auf freiem Grund mit freiem Volke stehn", das Haus Berlin aus einem Poem von Bertolt Brecht (de.wikipedia.org/wiki/Bertolt_Brecht): "Als wir aber dann beschlossen endlich unsrer Kraft zu trauen und ein schöneres Leben aufzubauen haben Kampf und Müh uns nicht verdrossen". Am Haus Berlin wurde 1998 eine Tafel zur Erinnerung an die Verteidigung der Barrikade in der Großen Frankfurter Straße während der Märzrevolution (de.wikipedia.org/wiki/Deutsche_Revolution_1848/1849) 1848 angebracht.
Mehrfache Sanierung und Instandsetzung der Fassaden:
Ursprünglich war das Gebäude zum größten Teil keramisch bekleidet, lediglich im Erdgeschossbereich einschl. der Arcade und auf Ost- und Westseite bis zum 2.OG befanden sich auch Natursteinverkleidungen.
Bereits wenige Jahre nach der Errichtung im Jahr 1954/55 waren erste Schäden in Form von Bruch, Ausplatzungen und Rissen festzustellen. Diese Entwicklung verstetigte sich über die Jahre in der gesamten Frankfurter Alle. Diese Schadensentwicklung führte dazu, dass in den 1970er Jahren der größte Teil der Keramik auf der Ost-, Süd,- und Westseite entfernt und durch einen Putz mit profilierten Einfassungen, Glattputzfeldern, Nutausbildungen und Bossenputz ersetzt wurde. Mit der strukturierten Putzfassade wurde der Versuch unternommen, die ehemals vorhandene Keramikfassade dazustellen.
In den Jahren 1992 und 1993 fand abermals eine Sanierung der Fassaden statt, primär wurden auf der Nordseite keramische Bauteile in Einzelfällen ersetzt. Das alte Heizhaus als Anbau auf der Nordseite wurde abgerissen und die Wände mit einem Neuputz versehen. Alle verbliebenen Altputzflächen aus den 70ern wurden überarbeitet, teils mit Armierungsmörtel und Armierungsbahnen überzogen und die gesamte Fassade mit einem Dispersionsanstrich versehen. In diesem Zuge wurden auch teilweise Doppelkastenfenster gegen neuzeitliche Isolierglasholzfenster aus den 90er Jahren ersetzt.
Zusammenfassung der ersten Untersuchungsergebnisse
Die Ursachen für den derzeitigen baulichen Zustand wurden im Vorfeld detailliert geschildert. Dennoch soll hier nachfolgend noch einmal kurz auf alle Themen eingegangen werden.
Das ursprünglich vollständig mit Keramik verkleidete Gebäude Baujahr 1952 wurde aufgrund umfassender Schäden in den 70er Jahren überwiegend durch einen Putz ersetzt, lediglich auf der Nordseite ist eine Teilfläche mit Keramik verblieben. In diesem Zusammenhang wurden auch umfassend Doppelkastenfenster durch neuere Verbundfenster der 70er Jahre ersetzt.
Im Jahr 1993 wurde das Gebäude abermals saniert, das ehemalige Heizhaus auf der Rückseite abgerissen und diese Fläche ebenfalls geputzt. Nahezu der gesamte Putz aus den 70er Jahren wurde mit Armierungsgewebe und einem Armierungsmörtel versehen. Die Fenster und Geländer wurden gestrichen. Im EG auf der Nordseite und umlaufend im 1.OG wurden weiße Kunststofffenster eingesetzt, Im EG auf der Westseite wurde eine weinrote Aluminiumkonstruktion eingebaut und im 12.-13. Geschoss neue Holzfenster mit Aluminium und Kunststoffwetterschale. In den letzten Jahren wurde der Naturstein im Bereich des EG und 1.OG vollumfänglich instandgesetzt.
Heute präsentiert sich das Gebäude mit umfassenden Putzrissen, in die Jahre gekommenen Fenstern und korrodierten Fenstergeländern. Vereinzelt kam es in den letzten Jahren zu einem Absturz von Putzflächen, lose Putzflächen wurden dann durch Fassadenkletterer entfernt und die Fassade provisorisch gesichert.
Durch den Status eines Baudenkmals und den Antrag auf Aufnahme die Liste des UNESCO-Weltkulturerbes in Deutschland, sind die Anforderungen an eine historische Widerherstellung sehr hoch.
Putz
Die Putzflächen weisen umfassende Rissbildungen auf, folgende Gründe spielen dabei eine Rolle:
- Thermische Einflüsse
- Hygrische Einflüsse
- Erschütterungen aus U-Bahn und Straßenverkehr
- Inhomogenität der Untergründe (Stahlbetonskelettbau mit Mauerwerksausfachung) und Holz
- Thermische Spannungen infolge der Inhomogenität
- Einbauteile wie Fenster, Geländer und Fensterbleche ohne Raumfugen, alles starr angearbeitet
- Stark profilierte Fassade, Vor- und Rücksprünge sowie viele Fassadenöffnungen
- Keine Putzarmierung in den 70ern
- Keine Dehnungsfugen, keine Feldbegrenzungsfugen
- verwendeter Putz Mörtelgruppe IIb Kalkzementmörtel hart und spröde
- Hohlliegende Putzflächen in einem hohen Maß
- 1993 Risse nicht gemäß WTA Richtlinie überarbeitet
- 1993 aufgebrachte Armierung auf unzureichend grundierten Putz
- 1993 in kalkreicheren und bindemittelärmeren Putzflächen verliert der Putz durch das aufgebrachte Gewebe, welches als CO² Sperre wirkt, seine Festigkeit und beginnt zu versanden
- 1993 trotz fehlender Raumfugen bei Putzflächen, Ein- oder Anbauteilen  wurden diese nicht nachgeholt
Aufgrund der vorgenannten Punkte ist es aus bautechnischer Sicht unvermeidlich, den vorhandenen Putz zu entfernen und ein entkoppeltes Putzsystem zu verwenden. Mit einem Wärmedämmverbundsystem können hohe Feuchtigkeit und hohe Temperaturschwankungen, die auf den Untergrund wirken, stark reduziert werden. Das Dämmsystem ist weicher als herkömmlicher Putz und puffert so Spannungen aus dem Bauwerk innerhalb der Dämmebene deutlich ab. Das Wärmedämmverbundsystem bringt eine spürbare Verbesserung der energetischen Bilanz. Um die Gebäudeproportionen nicht zu verändern, darf das neue Dämmsystem max. 70 mm gegenüber einem 55-60 mm dicken Bestandsputzsystem werden. Größere Schiefstellungen und Fluchtabweichungen werden daher nicht ausgeglichen, sondern beibehalten.
Abschließend wird das Wärmedämmverbundsystem armiert und anschließend geputzt. Ein Restrisiko besteht in der Verwendung eines 1 mm Filzputzes und dem relativ dunklen Fassadenfarbton mit erhöhter Oberflächentemperatur, wo jeder Haarriss zu sehen ist. Auch für die Zukunft, bei vollständig richtiger Verarbeitung und Berücksichtigung aller Vorschriften, lassen sich Haarrisse nicht gänzlich vermeiden. Jedoch wird es zu keinem Ablösen von Putzschollen mehr kommen. Auf die Erschütterungseinflüsse haben wir keinen Einfluss, können nur mit einem weichen System entgegenwirken.
Die Vorgehensweise statt eines 55 mm Kalkzementputzes nun eine 60 mm mineralische Dämmplatte einzusetzen ist mit der Denkmalbehörde abzustimmen, hierfür wurde ein Modell im Maßstab 1:1 aus Bestandsputz und neuem mineralischen Wärmedämmverbundsystem zu Anschauungszwecken hergestellt .
Geländer
Nahezu alle Geländer weisen einen altersgerechten Zustand mit leichter Korrosion auf. Echte Zerstörungen durch Korrosionsfraß ist nicht zu verzeichnen. Bauzeitbedingt aus dem Jahr 1953 sind die Geländer nicht verzinkt aber aus einem guten Stahl gefertigt. Die Geländer einschl. der Halterungen sind vollständig auszubauen, nachdem diese zuvor durchnummeriert wurden und in einer Werkstatt weiter zu bearbeiten. Die Geländer sind durch Strahlen und schleifen in einen metallisch blanken Zustand zu bringen. Es soll eine "normale" mehrschichtige Korrosionsschutzbehandlung durch Anstriche erfolgen mit einer Trockenschichtdicke von mind. 200 my. Nach Bearbeitung der Geländer müssen die Halterungen wieder eingebaut werden. Die endgültige Montage der Geländer erfolgt erst nach Fertigstellung der jeweiligen Fassade.
Keramik
Trotz eingehender Untersuchung von Keramikreferenzflächen mittels Ultraschall bleibt eine große Ungenauigkeit, da der Hohllagenanteil zwischen 20 % und 60 % variiert. Sehr viele Keramikplatten, auch von denen im Jahr 1993 verlegten, weisen teils umfassende Rissbildungen auf. Der ursprüngliche Hersteller der Keramikelemente aus Meißen ist nicht mehr existent. Daher muss versucht werden, ob die Risse nachhaltig verschlossen werden und fehlende, abgeplatzte Teile vor Ort angeformt werden können.
Nach Einrüstung muss die gesamte Keramikfläche mittels Ultraschall vollständig abgefahren, analysiert und dokumentiert werden.
Fenster
Die Fenster bestehen in der Hauptsache aus Elementen zum Errichtungszeitpunkt 1953, der ersten Fassadensanierung in den 70er Jahren und 1993, diese verteilen sich wie folgt:
Fensterfläche insgesamt ca. 1568 m²
Doppelkastenfenster Baujahr 1953 mit 24% Anteil,
Holzverbundfenster Baujahr 70er Jahre mit 20 % Anteil
Holzverbundfenster Baujahr 1993 28 %
Holz-Aluverbundschale Baujahr 1993 mit 16 % Anteil,
Kunststofffenster Baujahr 1993 mit 12 % Anteil.
Die Fenster aus den Baujahren 1993 als Kunststofffenster und Holz-Aluverbund weisen die geringsten Schäden und Mängel auf, hier bleibt es bei einer umfassenden Wartung mit einigen Kleinreparaturen.
Die Holzfenster aus den Jahren 1953 und aus den 70er Jahren, weisen je nach Höhenlage und Himmelsrichtung unterschiedliche Schadklassen auf. Die Fenster scheinen wenn auch mit unterschiedlichem Instandhaltungsaufwand, durchweg erhaltenswürdig. Der Instandhaltungsaufwand ist teils recht aufwändig und nur mit einem Holzersatz möglich, hier bietet sich window-care-repair-system an. Alternativ je nach Ausschreibung sind Holzteile einzuleimen. Alle Fenster sind im Vorfeld nochmals zu begehen und entsprechend im Detail mit Reparaturaufwand auf Basis eines Leistungsverzeichnisses zu erfassen.
Naturstein
Da die Natursteinfassade vor einigen Jahren bereits generalüberholt wurde, sind keine Maßnahmen geplant, abgesehen von notwendigen neuen vorpatinierten Verblechungen.
Eine vollständige Umsetzung des Projektes wird im Jahr 2026 angestrebt.

## Bietervoraussetzungen
Bietervoraussetzungen
Da das Objekt unter Denkmalschutz steht und die Aufnahme in die Liste des UNESCO Welterbes beantragt wurde, bestehen bestimmte Anforderungen an die Ausführungssqualität und Umsetzung des Objektes.
Insgesamt ist das Projekt als anspruchsvoll zu betrachten, da neben dem Wärmedämmverbundsystem mit Oberputz 1mm Korn umfassend Fensterfaschen und kilometerweise Nuten einzubauen sind.
In Abstimmung mit der Denkmalbehörde ist es erforderlich, dass der jeweilige Bieter eine Referenzliste mit 3 Objekten des Denkmlaschutzes mit einreicht an denen das Unternehmen mitgewirkt hat.

## Hinweise zur Baustelleneinrichtung
Hinweise zur Baustelleneinrichtung
Bauseits wird das gesamte Gebäude eingerüstet. Die Baustelle wird in Teilen mit Bauzaun eingefasst, desweiteren eine ausreichende Anzahl von DIXI-WC´s mit Waschmöglichkeit.
Das Gebäude bleibt vollständig bewohnt und genutzt, Verkehrswege für die Mieter des Objektes insbesondere Fluchtwege sind freizuhalten.
Die Nord- und Südseite erhalten jeweils einen 200 kg Aufzug, die Ost- und Westseite erhalten jeweils einen 500 Kg Aufzug mit Personenbeförderungsmöglichkeit. Im Bereich eines jeden Bauaufzugs soll auf Geländeniveau ein Baustromverteiler mit Drehstromanschluss aufgestellt werden, desweiteren auf jeder Fassadenseite im Bereich 7/8 OG ein Unterverteiler mit 2-4 230V Steckdosen  evtl. als Würfel.
Ein Wasseranschluss wird auf der Nordseite zur Verfügung gestellt.
Verlängerungen des vorhandenen Wasseranschlusses oder Verlängerungen aus den Stromverteilern sind Sache des Auftragnehmers und einzukalkulieren.
Die Ost und Südseite ist für Be- und Entladevorgänge nur eingeschränkt erreichbar, Ware kann vorne auf dem Gehweg abgesetzt und mit Palettenhubwagen zur Rüstung bzw. der Lagerfläche gefahren werden.
Lagerflächen werden auf der Ostseite ca. 3,50x10,50 m geschaffen, auf der Südseite ca. 20 - 36 m x ca. 3 m vor der Rüstung. Auf der Westseite wird die momentane Bestuhlung einschl. Sonnenschirme temporär für die Abbruchphase voraussichtlich bis 30.04.2026 beräumt sein.
Auf der Nordseite besteht eine größere Baustelleneinrichtungsfläche, die aber nur teilweise schwer belastet werden kann, da diese unterkellert ist. Auf der Nordseite werden die 8 Parktaschen für die Baustelleneinrichtung hinzugenommen, da diese keiner Gewichtsbeschränkung unterliegen, Silos oder Container können dort sufgestellt werden. Zwischen Parktasche und Keller liegt eine Flächevon 40-60 m² die ebenfalls als Lagerfläche für leichtere Materailien oder Bauwagen taugt, darunter befindet sich eine Rasenfläche.
Für vom Auftragnehmer in Anspruch genommene Lagerfläche sind ggfs. Schutzmaßnahmen des Untergrundes im Angebot einzukalkulieren.
Es wird unbedingt empfohlen sich die Verkehrsflächen und Anliefermöglichkeiten anzusehen.
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Logistik:
Im Vorfeld wurde das Projekt bereits mit einem großen Baustoffentsorger und  Containerdienst begangen. Daraus hat sich die Idee entwickelt, den Fassadenschutt in BigBags auf Paletten einzubringen und diese Paletten mit BigBags dann in Straßennähe zu fahren um diese durch den Containerdienst aufzunehmen. Hierfür wird im Rahmen der Baustelleneinrichtung eine entsprechende Fläche als Zwischenlager unmittelbar vor der Rüstung vorgesehen. Container ohne Gerwichtslimit (als Absetzcontainer) sind lediglich auf der Nordseite möglich.
Ein Überfahren der Gehwege, die lediglich
mit 50x50x5 cm Betongehwegplatten abgedeckt
sind, ist mit einem LKW nicht möglich und
Schutzmaßnahmen zu aufwendig.

## Technische Vorbemerkungen WDVS
Technische Vorbemerkungen WDVS
Diese übergeordneten technischen Vorbemerkungen sind für die Ausführung aller Leistungen
vom AN zu beachten und nach Erfordernis mit in die EP einzukalkulieren. Zudem werden
weitere detailliertere Ausführungshinweise vor einzelnen Positionen im Leistungsverzeichnis
(LV) aufgeführt, welche für die Teilleistungen zu beachten sind.
Soweit in der Leistungsbeschreibung auf Technische Spezifikationen z. B. nationale Normen,
mit denen Europäische Normen umgesetzt werden, europäische technische Zulassungen,
gemeinsame technische Spezifikationen, Internationale Normen, Bezug genommen wird,
werden auch ohne den ausdrücklichen Zusatz: "oder gleichwertig" immer gleichwertige
Technische Spezifikationen in Bezug genommen.
Technische Anmerkungen
Für alle verwendeten Baustoffe der nachfolgenden Positionen sind die Verarbeitungshinweise
und -anweisungen der jeweiligen Hersteller sowie alle aktuellen gewerke- und
produktspezifischen Fachregeln zu beachten und anzuwenden.
Alle Anschlüsse und Bauarten sind neben spezifischen Herstellervorgaben nach den gültigen
Fachregeln und den fachplanerischen Vorgaben auszuführen.
Es sind ausschließlich bauaufsichtlich zugelassene Systeme und Komponenten zu verwenden.
Die angebotenen EPs der einzelnen Positionen verstehen sich einschließlich Material-Lieferung,
-Transport sowie sämtlicher Verarbeitungs- und Verbindungsmittel und sonstiger zur Funktion
und Montage notwendigen Komponenten.
Sofern in den Positionen konkrete Produkte oder ein Hersteller benannt ist, so können mindestens gleichwertige Produkte anderer Hersteller ebenfalls angeboten werden. Dies hat der Auftragnehmer mit Abgabe des Angebotes in einem gesonderten Schreiben mit anzugeben und einen Gleichwertigkeitnachweis mit Angebotsabgabe einzureichen. Der Gleichwertigkeitsnachweis ist in Tabellenform einzureichen und das ausgeschriebene Produkt sowie das gewählte Produkt hinsichtlich der technischen Parameter zu vergleichen.
Grundsätzlich ist jedoch z.B. bei Anstrichen in einem Systemanbieter zu bleiben und keine Hersteller zu mischen, gleiches gilt für Wärmedämmverbundsysteme oder andere Leistungen.
Leistungsumfang des AN
Die Ausschreibung umfasst alle notwendigen Leistungen des Gewerkes Fassadendämmung WDVS für die geplante energetische Ertüchtigung einer Außenwand mit mineralischen Wärmedämmverbundsytem im benannten Objekt.
Alle neuen Konstruktionen sind nach Entwurf des Architekten und den allgemein geltenden
baulichen Anforderungen sowie gem. nachfolgenden Bechreibungen durch den AN im Detail
umzusetzen.
Erforderliche Nebenleistungen wie sie u.a. in ATV DIN 18299 in Pkt. 4 beschrieben werden oder in
zugehörigen ATV und DIN Normen (siehe VOB/C nachstehend) erfasst werden, sind nicht gesondert
ausgeschrieben. Der Bieter hat entsprechende notwendige Leistungen, die er für seine
Leistungen benötigt, eigenständig zu bewerten und in die Einheitspreise aller abgefragten
Positionen mit einzukalkulieren. Dies betrifft u.a. die Baustelleneinrichtung und notwendige
Arbeitsmaterialien, Schutzeinrichtungen wie Gerüste und Absturzsicherungen, Werkzeuge,
Geräte, Hebezeuge und Maschinen des AN für die eigenen Leistungen.
Sofern einzelne spezielle Punkte aus Nebenleistungen separat als Position im
Leistungsverzeichnis abgefragt werden, sind diese separat einzupreisen.
maßgebliche ATV und DIN-Normen
ATV DIN 18299 "Allgemeine Regelungen für Bauarbeiten jeglicher Art"
ATV DIN 18330 "Maurerarbeiten"
ATV DIN 18345 "Wärmedämm-Verbundsysteme"
ATV DIN 18350 "Putz- und Stuckarbeiten"
ATV DIN 18363 "Maler- und Lackierarbeiten - Beschichtungen"
DIN 4108  Wärmeschutz und Energie-Einsparung in Gebäuden
DIN 4109  Schallschutz im Hochbau
DIN 18 540  Abdichten von Außenwandfugen im Hochbau mit Fugendichtstoffen
DIN EN 13 163  Wärmedämmstoffe für Gebäude - Werkmäßig hergestellte Produkte aus expandiertem
 Polystyrol (EPS) - Spezifikation
DIN EN 13 164  Wärmedämmstoffe für Gebäude - Werkmäßig hergestellte Produkte aus extrudiertem
 Polystyrol (XPS) - Spezifikation
DIN EN 13 165  Wärmedämmstoffe für Gebäude - Werkmäßig hergestellte Produkte aus Polyurethan-Hartschaum  (PU) - Spezifikation
DIN EN 13 501  Klassifizierung von Bauprodukten und Bauarten zu ihrem Brandverhalten
DIN EN 13 658  Putzträger und -profile aus Metall
DIN EN 13 914-1  Planung, Zubereitung und Ausführung von Außen- und Innenputzen - Teil 1: Außenputze
DIN EN 15 824  Festlegungen für Außen- und Innenputz mit organischen Bindemitteln
IVD-Merkblätter
Industrieverband Dichtstoffe e.V. (IVD)
Baubeschreibung / Schnittstellen / Fotos
Der AG hat eine Baubeschreibung im Leistungsverzeichnis beigefügt.
Der AN hat alle Anlagen zu sichten und als Grundlage für die Ausführung seiner Leistungen zu
beachten
Eine Objektbesichtigung vor Angebotskalkulation ist unerlässlich.
ALLGEMEINE VORBEMERKUNGEN (AVB)
Baubeschreibung BE und Logistikkonzept unter "Hinweise zur Buatselleneinrichtung"
Geplant ist, dass der AN nach seiner Beauftragung ausreichend frühzeitig gemeinsam mit der Objektüberwachung des AG die Baustelle besichtigt und sich für
die übertragenen Leistungen einen Überblick verschafft.
Vor dem Beginn der Arbeiten ist zudem
ein Vorbegehungstermin ca. 2 Wochen vor Baustart einzuplanen, um die Vorleistungen zu
sichten und eventuelle Mängel anzuzeigen. Der AN hat die Vorunternehmerleistung dann
gemeinsam mit der Objektüberwachung des AG zu prüfen und die Leistung des
Vorunternehmers als direkte Vorleistung für seine Arbeiten ggf. mit abzunehmen. Der AN wird
ggf. auch Teilbereiche der Vorleistung zum Baustart übernehmen
Baustelleneinrichtung (BE) / Baulogistik und Baubetrieb
Der AG hat einen Baustelleneinrichtungsplan als Konzeptplan (Lageplan) sowie Hinweise zur
Baulogistik, zur Baustelleneinrichtung und zum Baubetrieb als Text und Fotonachweise erstellen
lassen.
Der AN hat diese Anlagen, den Konzeptplan der Baustelleneinrichtung und die Hinweise der
Baubeschreibung, zu sichten und als Grundlage zu beachten.
Der AN hat dem AG bzw. der Bauüberwachung zwei Wochen nach Auftragserteilung einen
eigenen BE-Plan mit allen nötigen Eintragungen wie erforderliche Stellflächen, Container etc.
Vorzulegen um die Baustelleneinrichtung abzustimmen. In dem BE-Plan sind die
besonderen Bedingungen der Baustelle zu berücksichtigen (Wohngebäude mit Gewerbe). Der
BE-Plan ist mit den anderen am Bau beteiligten und der Bauüberwachung abzustimmen. Der
BE-Plan ist nach Anpassungen als aktueller Plan der Objektüberwachung des AG zu
übergeben.
Fachbauleitung vor Ort
Der AN hat einen deutschsprachigen Fachbauleiter vor Ort einzusetzen, der täglich die Arbeiten
vor Ort koordiniert, nach Bedarf und Abstimmung für die Oberbauleitung des AG vor Ort zur
Verfügung steht (Zeitfenster für tägliche Abstimmung am Morgen ist vor Ort im Detail
abzustimmen) und immer an den Baubesprechungen (wöchentlich) teilnimmt.
Sollte der Fachbauleiter des AN nicht täglich vor Ort sein und seine Arbeiten koordinieren und
überwachen, und sollte er der Baubesprechung fernbleiben, wird für jeden Tag an dem keine
Abstimmung möglich ist und an dem er der Baubesprechung fernbleibt ein Abzug von 500 € im
Zuge der Schlussrechnung erfolgen.
Rechnungsstellung
Die Rechnungsstellung erfolgt im Original (in Schriftform per Postsendung) an den AG, sowie
zeitgleich digital per E-Mail an die zuständige Objektüberwachung zur Prüfung, es sei denn in den Vertragsbedingungen des Auftraggebers ist etwas anderes angegeben.
Sicherheit und Schutz
Der AG hat neben der Objektüberwachung auch einen Koordinator für Sicherheit und
Gesundheitsschutz für die Baumaßnahme beauftragt.
Der AN hat die verantwortliche Absicherung und Sicherung der Baustelle sowie die weitere
Gesamtorganisation und Koordination, der für ihn notwendigen Leistungen und der Bauabläufe
vor Ort zu übernehmen (Bauleitertätigkeit).
Der Bauleiter des AN hat alle erforderlichen Maßnahmen zur Sicherung der Baustelle nach den
gesetzlichen, polizeilichen und den Unfallverhütungsvorschriften sowie der Arbeitssicherheit
unter voller eigener Verantwortung auszuführen oder diese zu veranlassen.
Der AN haftet für sämtliche aus der Unterlassung solcher Maßnahmen dem AG erwachsenden
Schäden. § 10 Nr. 2 Absatz 1 Satz 2 VOB/B bleibt unberührt. Der AN hat einen geeigneten und
erfahrenen Bauleiter einzusetzen. Der Bauleiter des AN wird sich mit dem SiGeKo des AG und
der eingesetzten Objektüberwachung des AG eng abstimmen.
Der Zutritt der Baustelle von nicht befugten Personen ist in jedem Fall zu verhindern. Sollten
während der gesamten Bauzeit Beschädigungen an Nachbar- oder öffentlichen Grundstücken,
Straßen, Gehwegen etc. auftreten sind, diese nach ordentlicher Beweisfeststellung nach
Fertigstellung der Arbeiten unverzüglich zu beseitigen.
Forderungen des Amtes für öffentliche Ordnung, der Bauberufsgenossenschaften und sonstiger
mitwirkender Behörden, Amtsstellen und Körperschaften sind immer übergeordnet zu beachten.
Terminplan
Termine
Der Baustart zur Gesamtmaßnahme ist für März 2026 geplant.
Der AN hat dem AG bzw. der Bauüberwachung 2 Wochen nach Auftragserteilung einen eigenen
Terminablaufplan mit Hauptabschnitten des Bauablaufes zur Abstimmung vorzulegen. Der
Terminplan ist nach Abstimmung mit der Objektüberwachung weiter zu detaillieren und als
Soll-Ist-Vergleich fortzuschreiben. Der fortgeschriebene Terminplan wird
Abstimmungsgrundlage zu jeder Baubesprechung. Der AN hat die abgestimmten Bauzeiten
einzuhalten.
Es können grob wichtige Termine für die Leistungen dieser Ausschreibung benannt werden.
- Beginn/Vorlauf:  Beginn der Rüstarbeiten im Februar 2026
- Ausführungszeitraum: Beginn WDVS im März/April  2026
  Bearbeitunggszeit April bis Oktober 2026
  Fertigstellung WDVS Oktober/November 2026
Gesamtfertigstellung: Dezember 2026
Anlagen
Die folgenden Anlagen wie u.a. Pläne, Fotos und sonstige Dokumente stellen Übersichten zur
Gesamtplanung und zum Leistungsumfang dar. Änderungen oder Anpassungen können
aufgrund von Abweichungen der Bestandssituation vorkommen bzw. notwendig werden.
Abschließende Detailausbildungen erfolgen in Abstimmung mit dem AG über die Werk- und
Montageplanung des AN.
Änderungen und/oder ergänzende Unterlagen werden durch den AG bei Bedarf entsprechend
oder auf Anfrage im Digitalformat nachgereicht.
Die Unterlagen werden ausschließlich digital in einem Portal zur Verfügung gestellt.
Diese übergeordneten technischen Vorbemerkungen sind für die Ausführung aller Leistungen
vom AN zu beachten und nach Erfordernis mit in die EP einzukalkulieren. Zudem werden
weitere detailliertere Ausführungshinweise vor einzelnen Positionen im Leistungsverzeichnis
(LV) aufgeführt, welche für die Teilleistungen zu beachten sind.
Soweit in der Leistungsbeschreibung auf Technische Spezifikationen z. B. nationale Normen,
mit denen Europäische Normen umgesetzt werden, europäische technische Zulassungen,
gemeinsame technische Spezifikationen, Internationale Normen, Bezug genommen wird,
werden auch ohne den ausdrücklichen Zusatz: "oder gleichwertig" immer gleichwertige
Technische Spezifikationen in Bezug genommen.
Technische Anmerkungen
Für alle verwendeten Baustoffe der nachfolgenden Positionen sind die Verarbeitungshinweise
und -anweisungen der jeweiligen Hersteller sowie alle aktuellen gewerke- und
produktspezifischen Fachregeln zu beachten und anzuwenden.
Alle Anschlüsse und Bauarten sind neben spezifischen Herstellervorgaben nach den gültigen
Fachregeln und den fachplanerischen Vorgaben auszuführen.
Es sind ausschließlich bauaufsichtlich zugelassene Systeme und Komponenten zu verwenden.
Die angebotenen EPs der einzelnen Positionen verstehen sich einschließlich Material-Lieferung,
-Transport sowie sämtlicher Verarbeitungs- und Verbindungsmittel und sonstiger zur Funktion
und Montage notwendigen Komponeneten. sowie Entsorgung von Abbruchmaterailien oder Reststoffen
Die Ausführung erfolgt auf allen Geschossen vom EG bis ins 13.OG.
Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.
Mitwirkungspflicht Baukoordination
Der AN hat seine Arbeiten mit den sonstigen auf der Baustelle tätigen Unternehmen in Abstimmung mit dem AG so zu koordinieren, dass ein reibungsloser Ablauf der Arbeiten gewährleistet ist.
Sauberkeit Arbeitsplatz
Der Arbeitsplatz ist täglich sauber (besenrein) zu verlassen. Sollte der AN dieser Verpflichtung nicht nachkommen, ist der AG berechtigt, ohne weitere Vorankündigung die Beräumung / Säuberung der Arbeitsplätze durch Dritte zu veranlassen. Die daraus entstehenden Kosten trägt der AN. Die bauseitige Rüstung ist in regelmäßigen Abständen zu reinigen und Faserstäube abzusaugen. Jeweils erste große Reinigung nach Kleben der mineralischen Dämmplatten mit absaugen der MIneralfaserstäube, eine weitere große Reinigung nach Armierung der Fassade, vor Anstricharbeiten muss die Rüstung komplett gereinigt werden, dso dass die an den Rüster übergeben werden kann.
Aufmass
Der AN hat eigene Aufmasse und Besichtigungen des Bestandes sowohl für seine Leistungen,
als auch für die technische Abstimmung mit dem AG zu leisten.
Techische Abstimmung
Die technische Abstimmung zwischen AN und AG beginnt frühestens mit der Beauftragung des
AN und einem gemeinsamen örtlichen Termin zur Eintaktung in den Bauablauf, Klärung von
Ausführungsleistungen, sowie Inaugenscheinnahme des Bestands bzw. Feststellung der
Vorleistungen. Die technische Abstimmung erfolgt bis zum Beginn der Bauarbeiten sowie
fortlaufend baubegleitend.
Baustelleneinrichtung
Die vom AN notwendige Baustelleneinrichtung für seine eigenen Leistungen ist in den nachfolgenden Einheitspreisen jeder Position anteilig mit einzukalkulieren.
Allgemeine Baustelleneinrichtungen wie Rüstungen, Bauaufzug, Baustromanschluss, Bauwasseranschluss, Bauzaun sind dem Baustelleneinrichtungsplan zu entnehmen, der auszugsweise bereits unter "Hinweise zur Baustelleneinrichtung" eingerabeitet wurde.
Die Baustelleneinrichtung umfasst:
Lieferung, Einrichten und Vorhalten der erforderlichen Baustelleneinrichtung für die
ausgeschriebenen Leistungen des AN über die gesamte Bauzeit, einschließlich der kompletten
Beräumung dieser nach Abschluß der Arbeiten und Wiederherstellung/Herrichten der
beanspruchten Flächen in den Urzustand (wenn nicht Baufläche, die nachträglich weiter
bearbeitet wird).
Hiermit abgegolten sind:
- das Einrichten der Baustelle, inkl. Liefern und Vorhalten aller erforderlichen Geräte, Gerüste (Gesamtffassadenrüstung bauseits),
Maschinen, Hebezeuge (Kräne, Dachdeckeraufzüge etc.) und sonstiger Werkzeuge,
inklusive Mieten, Betriebs- und Schmierstoffe und aller anfallender etwaiger
Reparaturzuschläge, sowie Abtransport nach Beendigung der Arbeiten.
- Transport- und Förderwege über alle Geschosse gem. beiliegender Planung
- der gesamte Materialtransport zur/von der Baustelle, sowie das Abladen und Sichern des
Materials
- Einrichten, Unterhalten und rückstandsloses Beräumen von
Materiallager-/Entsorgungsstätten auf der Baustelle
- An- und Abfahrt des Montagepersonals und der Arbeitskräfte
- Säubern der Baustelle von Abfällen, Schuttresten und Verpackungsmaterialien die bei den
Arbeiten des AN anfallen, einschließlich Abfuhr, Entsorgung und Gebühren
- alle erforderlichen Sicherungsmaßnahmen zur Gewährleistung der Arbeitssicherheit
- eigene, weisungsbefugte, deutschsprachige Bauaufsicht / Fachbauleitung vor Ort
Sollte der AN die Nutzung von öffentlichen Flächen über die beigefügte Planung hinaus beabsichtigen, hat er selbstständig nach Bedarf die Genehmigung mit den zuständigen Behörden ohne zusätzliche Vergütung abzustimmen und mögliche Gebühren zu tragen.
Zwischen AG und AN erforderliche Abstimmungspunkte vor Beginn der Arbeiten:
- Baustelleneinrichtung
- Festlegung der Flächen für Container, Stellplätze, etc.
- vorbereitende Maßnahmen am/im Gebäude
- Terminabsprachen
- Benennung Subunternehmer, Entsorgungsunternehmen
Untergründe von Misch- und Materiallagerplätzen im Außenbereich sind vor jeglicher
Beanspruchung oder Einfluss durch die Arbeiten bzw. eine notwendige Baustoffverarbeitung
durch den AN zu schützen. Alle vom AN genutzten Flächen sind nach Fertigstellung seiner
Arbeiten sowohl beschädigungs- als auch rückstandsfrei und besenrein zu übergeben. Dies gilt
insbesondere für neue befestigte Oberbeläge.
Nachweise
Der Bieter hat den Nachweis der Gebrauchstauglichkeit gemäß § 3 Nr. 2 der Musterbauordnung
(MBO) bzw. der zuständigen Landesbauordnung (LBO) beizustellen.
Der Nachweis der Gebrauchstauglichkeit erfolgt u.a. durch Vorlage gültiger Eignungsnachweise
und Produkt-Datenblätter/-zulassungen für alle verbauten Systeme, Bauteile bzw. Baustoffe.
Bieter, die nicht über diesen Nachweis verfügen, müssen einen vergleichbaren Nachweis
vorlegen. Darin muss ein dafür zugelassenes Institut oder der Systemhersteller bestätigen, dass
das System und die zugehörige Systembeschreibung der angebotenen Konstruktion geprüft und
freigegeben ist.
Für den Nachweis, dass die in dieser Ausschreibung geforderten Werte durch die angebotenen
Baustoffe und Systeme erfüllt werden, sind die Ausführungen und Anforderungen der gültigen
Energieeinsparverordnung (EnEV), sowie des Schall- und Brandschutzes gem. den
beiliegenden Nachweisen, einschließlich den Vorgaben und Anforderungen dieser
Ausschreibung zu berücksichtigen.
Mit Fertigstellung seiner Leistung bzw. zur Abnahme übergibt der AN dem AG/der Bauleitung die
Dokumentation seines Gewerks inkl. sämtlicher Nachweise, 1-fach digital und als
Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung
Die Unterlagen variieren gewerkespezifisch, es können weitere Dokumente erforderlich werden.
Die Bauherrenschaft behält sich bei Unvollständigkeit der Dokumentationsunterlagen einen
Einbehalt in Höhe von 10% des Netto-Schlussrechnungsbetrags vor.
Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

## ZTV Wärmedämmverbundsysteme DIN 18 345
ZTV Wärmedämmverbundsysteme DIN 18 345
ZUSÄTZLICHE TECHNISCHE VERTRAGSBEDINGUNGEN
Bei der Ausführung sind folgende Hinweise zu beachten; Leistungen, die
sich hieraus ergeben und im Leistungsverzeichnis nicht gesondert
vermerkt sind, sind in die Einheitspreise einzurechnen:
ALLGEMEIN:
1. Die Arbeiten sind in enger Abstimmung mit der Objektüberwachung durchzuführen.
  Alle Maße und Abmessungen, die in den Skizzen, Zeichnungen oder der
  Leistungsbeschreibung genannt sind, sind Grundlage für dieKalkulation und
  nicht Grundlage für die Ausführung. Alle Maße müssen am Bau genommen
  werden.
2.  Die Rüstung wird bauseits gestellt, Spezifikationen oderErweiterungen der
  Gerüste sind Sache des AN lt. VOB/C 18345 4.1.1 in untergeordneten
  Mengen.
3.  Unterschiedlich zu überputzende Materialien sind ausreichend mit einem
  korrosionsbeständigen Putzträger/Armierungsgeweben abzuspannen.
  Fenster- und Türecken sind durch diagonal angeordnete korrosionsbeständige
  Putzträger/Armierungsgewebe zu bewehren.
  Maueranker sind zu entrosten und mit Rostschutzfarbe zu streichen.
4.  Einbauteile/Einbauten (z.B. Fenster) und Einrichtungen sind zuverlässig
  gegen evtl. Verschmutzungen zu schützen. Sie sind als Ganzabdeckung mit
  PVC-Abdeckfolie und Verklebung der Stöße gemäß VOB/C 4.2.5 DIN 18363
  herzustellen. Die Schutzelemente (Baufolie etc.) sind für den Gebrauchszeitraum vorzuhalten und nach dem Entfernen abzufahren. Diese Schutzmaßnahmen sind komplett als Nebenleistung in die EP´s mit einzukalkulieren.
5.  Putzdickenüberschreitungen bis 50% der Normaldicke des Plattenklebers sind
  mit den Regelputzpositionen abgegolten.
  Falls Mehrputzdicken erforderlich werden, ist der Umfang der Leistung vor
  Beginn der Arbeiten mit der  Bauleitung zu vereinbaren.
6. Im Anschluß an Holz- und Stahlbauteile ist der Putz durch Einschneiden zu
  trennen. Alle Dämmanschlüsse an Fenster und Türen werden soweit
  ausgeschrieben mit APU-Leisten ausgeführt.
11.  Die Wärmedämmverbundkonstruktion ist gemäß den Verarbeitungs-und
  Herstellerrichtlinien herzustellen. Alle Einbaulagen müssen systemkonform
  sein und werden lagenweise von der Bauleitung abgenommen.
  Vorbereitend sind sämtliche Flächen von Schmutz, Staub und losen Teilen zu
  befreien.  Vorstehende Beton- oder Mörtelreste sind abzustoßen.
  Fensterlaibungen u.ä. sind umlaufend mit verringerter Wärmedämmung vom
  System mitabzudecken und anzuschließen (ca. 3,0 cm Dämmstoffdicke).
  Die Anschlüsse an Fenster und Fensterbänke sind mittels Systemkompribändern herzustellen, das Putzende ist per Fugenschnitt vor unkontrolliertem
  Abriss zu trennen.
8. Stumpf endende Wärmedämmverbundsysteme sind jeweils am Materialübergang mit einem Materialtrennschnitt (Kellenschnitt) zu versehen. Die
  Fuge ist mit einem komprimierten Dichtungsband zu hinterlegen.
9. Bei der Angabe von Mindestdicken hat der Auftragnehmer seine Arbeit so
  einzurichten, dass die Mindestdicke an keiner Stelle unterschritten wird.
10. Nach Ansetzen der mineralischen Dämmplatten ist die Fassade durchzuschleifen
  um einem ebenen und kantenlosen Untergrund zu erzielen. Die Fassade ist eben und fluchtgerecht herzustellen, es muss sich an den alten Abmessungen orientiert werden und alte Fluchten aufgenommen werden, es ist nicht angestrebt etwaige Schiefstellungen des Fassadenlots die über die DIN 18203 hinausgehen auszugleichen. Durch die Denkmalbehörde wird der Erhalt der Proporionen angestrebt.
11. Nach Ansetzen und Schleifen der Dämmplatten hat der Auftragnehmer eine
  bautechnische Zustandskontrolle zu beantragen, in dem auch die Ebenheit der
  Dämmebene geprüft wird.
12. Nach eineben der Fassadenfläche ist diese einmal glatt und eben durchzuspachteln,
  einmal als Flächenausgleich und desweiteren als übergangswieser Witterungsschutz
13. Beim Auftragen des Armierungsgewebes ist darauf zu achten, dass beim zweiten Spachtelgang frisch in frisch genügend Armierungsmörtel aufgetragen
  wird und die Mindeststärke der Armierungsschicht an keiner Stelle unterschritten ist.
  Die Oberfläche ist mit einem Großspachtel so abzuziehen, dass keine Dellen
  oder Bahnenstöße wahrzunehmen sind. Die Oberflächengüte hat der DIN
  18202 Flächenfertige Wände- und Unterseiten von Decken jedoch mit
  erhöhten Anforderungen zu entsprechen.
14. Die Baustelle ist regelmäßig täglich zu reinigen und wöchentlich zum Freitag
  Nachmittag fein zu reinigen. Hierzu gehören insbesondere die Aufnahme und
  Beseitigung der Steinwolleabschnitte sowie Stäbe auf den Rüstlagen. Mineralische
  Dämmstoffreste sind sofort in verschlossenen  Behältnissen zu entsorgen.
15.  Systembindung
Es dürfen nur Wärmedämm-Verbundsysteme mit einer allgemeinen bauaufsichlichen Zulassung des Deutschen Instituts für Bautechik (DIBt) bzw. im WDV-System nur die vorgegebenen Komponenten des gleichen Herstellers verarbeitet werden. Ist dies nicht der Fall, kann der Bauherr / Investor umfangreich Ansprüche geltend machen. Sie reichen von der Einbehaltung fälliger Zahlungen, der Forderung, das System auf Kosten des Ausführenden Handwerkers zurückzubauen bis zum Umstand, dass bei Systemmischungen jegliche Gewährleistung gemäß VOB und BGB erlischt.
Zur einwandfreien, fachgerechten Ausführung sind die vom Systemhersteller angebotenen Werkzeuge und Hilfsmaterialien zu benutzen, sowie die Ausführungshinweise der Technischen Merkblätter des
Herstellers zu beachten.
Alternativ-Systeme, mit Nachweis der geforderten System- und
Systemkomponenten-Eigenschaften, sind als komplettes System zulässig,
sofern mindestens gleichartige Baustoffdaten erreicht werden.
Der Nachweis der geforderten Eigenschaften muss zusammen mit der Abgabe
des Alternativgebotes erbracht werden. Der Nachweis muss in Tabellenform in
Form einer gegenüberstellung des ausgeschriebenen Produkts und des alternativen
Produkts mit den widchtigsten Kenndaten bezüglich der Anwendung
(gleiches Anwendungsgebiet) und der Stoffzusammensetzung (Nachweis durch
Laboranalyse) geführt werden.
16. Verarbeitungsbedingungen
Grundsätzlich sind die Ausführungsanweisungen und/oder die Technischen
Merkblätter der Herstellers genauestens zu beachten, u.a. Caparol WDVS-
Details, Caparol PS-, Resol- und Mineral-Verarbeitungsrichtlinie.
Die Mindestverarbeitungstemperaturen der Materialien dürfen in keinem
Fall unterschritten werden. Bei Verklebungs- und Beschichtungsarbeiten
darf die Temperatur der Außenluft, der Untergründe und der Materialien
bis zur vollständigen Durchhärtung nicht unter +5 Grad Celsius liegen.
(Ausnahme: QS-Produkte - siehe Techn. Merkblätter)
Bei warmer Witterung und direkter Sonneneinstrahlung sind Maßnahmen
vorzunehmen, die einen zu schnellen Feuchtigkeitsentzug des Putzes
verhindern.
Farbübereinstimmungen und Farbabweichungen gemäß BFS Merkblatt Nr. 25.
17. Die in diesem Entwurf einer Beschreibung genannten Produkte müssen nach
  den Technischen Merkblättern und Richtlinien des Materialherstellers
  verarbeitet werden.
  Die dort gemachten Angaben zu Wartezeiten, Auftragstechnik, Mischverfahren sind zu beachten.
  Der Ausführungsvorschlag ist auf die jeweils gegebenen baulichen
  Voraussetzungen abzustimmen!
18. Fluchten sowie die äußeren Kubaturen sind abzuschnüren, ggfs. können Lot und Waage sowie Fluchten nicht immer eingehalten werden, da ein umfassender Ausgleich der Fassade aus denkmalrechtlichen Gründen insofern nicht erwünscht wird, falls sich dadurch warnehmbar Proportionsänderungen ergeben.Diese Abweichungen sind zusammen mit der Objektüberwachung festzulegen. Diese Leistungen sind in die Einheitspreise einzurechnen.
19. Das Anlegen von Bossen, Nuten, Faschen etc. ist in die Einheitspreise einzurechnen, auch wenn dafür Schnürungen erforderlich sein sollten.

## 3221 WDVS und Klempnerarbeiten
Datum: 27.04.2026

### Titel 1 WDVS, Klempner- und Fassadenarbeiten

#### Bereich 1.1 Baustelleneinrichtung

**1.1.10 Baustelleneinrichtung**
*** Pauschalposition
Baustelleneinrichtung
Baustelleneinrichtung nach Bedarf des Bieters für die eigenen Leistungen die über die bauseitigen Vorleistungen (siehe Baustelleneirnrichtung bauseits) hinausgeht: Einrichten, Vorhalten über die vereinbarte
Leistungszeit sowie Räumen der Baustelle und
Wiederherstellen des Geländes mit
folgenden in den Pauschalpreis einzurechnenden
Leistungen, soweit sie nicht in den nachfolgenden
Einzelpositionen erfaßt sind:
- Einrichten von Lager und Arbeitsplätzen
- Lagerräume, Unterstelleinrichtungen
- Maschinen, Geräte, Werkzeuge, Kranfahrzeuge
- Roll- und Bockrüstungen
- Gerüste- und Absturzsicherungen
- Schutzeinrichtungen
- Gebühren im Zusammenhang mit der Baustelleneinrichtung, soweit nicht durch Vorschriften oder Beschreibung der bauseitigen Baustelleneirnichtung anders geregelt
Die Verkehrssicherungspflicht der eigenen Leistungen bzw. eigenen Arbeitsbereiche obliegt dem Auftragnehmer.
Menge: 1,000 Psch

#### Bereich 1.2 Schutzarbeiten

**1.2.10 Schutz Bodenfl. vor Hauseingang mittels Kunstrasen**
Schutz Straßen- und Gehwegbeläge, Durchfahrtsbereich, Dachterrassen mittels Kunstrasen abdecken und nach Beendigung der Arbeiten, rückbauen und entsorgen.
Übergangsbereiche und Randbereiche sind mit Panzertape zu überdecken und zu fixieren, so dass Unfallgefahren vermieden werden.
Bestandteil der Pos. ist die arbeitstägliche Reinigung
Material: Gesamtgewicht ca. 1050 g/m², Gesamthöhe ca. 4 mm,
Bereich:  Straßen- und Gehwegbeläge, Durchfahrtsbereich, sowie Dachterrassenbereiche
Menge: 210,000 m²

**1.2.20 Schutz der Bodenfläche: stabile Baufolie**
Schutz der Bodenflächen im Bereich der
Baustelleneinrichtungen/hofseitig mittels stabiler
Baufolie d= min 0,25 mm, liefern, zweilagig verlegen und nach Beendigung der Arbeiten, rückbauen und entsorgen, nach völliger Verunreinigung gelegentlich zu erneuen, je neuem Austausch wird die Fläche erneut abgerechnet
Abrechnung  2-lagig Folienverbrauch 2,1 m² = 1m² Abrechnungsfläche
Bereich: u.a. Mischbereiche Mörtel etc.
Menge: 100,000 m2

**1.2.30 Schutz von angrenzenden Bauteilen**
Schutz von angrenzenden Bauteilen
Vollflächiges Abkleben/Abdecken mittels Haftfolie von angrenzenden Bauteilen wie z.B. Fenster, Türen einschl. dem Vorhalten, entfernen und nach Beendigung der Arbeiten, rückbauen und entsorgen.
ggfs. sind Schnitte vorzusehen, die ein Öffnen der Fenster ermöglichen.
Hinweis: Aufgrund der längeren Bauzeit sind die Folien nach 3-4 Monaten zu entfernen und ein weiteres Mal aufzukleben, daher wird an dieser Stelle die doppelte Menge angenommen.
Menge: 3160,000 m²

**1.2.40 Schutz von Natursteinflächen**
Schutz von Natursteinflächen
Vollflächiges Abkleben/Abdecken mittels 2-lagiger Folie je Lage 0,25 mm einschl. wieder lösbaren Klebestreifen von angrenzenden Bauteilen wie z.B. Natursteinflächen einschl. dem Vorhalten, rückstandsloses entfernen und beseitigen nach Fertigstellung der Bauleistung.
ggfs. sind Schnitte vorzusehen, die ein Öffnen und eine Lüftung der Fenster ermöglichen.
(Diese Leistung ist unabhängig von einer durch das Gewerk Gerüstbau zu erbringende Schutzkonstruktion aus OSB-Platten)
Es ist beabsichtigt den Naturstein einmal vor Einhausung zu schützen und anschließend die OSB-Einhausung nochmals zu schützen, es ist also die doppelte Menge anzunehmen.
Menge: 1060,000 m²

**1.2.50 Beschilderung Fluchtweg freihalten**
Beschilderung Fluchtweg freihalten
Feuerwehrzeichen, Fluchtwege und Fluchttüren nicht verstellen!, Aufkleber auf Kömacellplatte gezogen, Folie, 297 x 210 mm
DIN 4066
an Rüstung bzw. Bauzaun stabil montiert
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Menge: 10,000 Stk

**1.2.60 Beschilderung Fluchtweg Richtungspfeil**
Fluchtwegschild-mit Richtungspfeil langnachleuchtend
Norm DIN EN ISO 7010
Material: Alu
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Menge: 15,000 Stk

**1.2.70 Antirutsch-Bodenmarkierungsband WT-5645 weiß aufbringen**
Antirutsch-Bodenmarkierungsband WT-5645 weiß aufbringen
schnell aufzukleben, stark haftend, strapazierfähig und langlebig
speziell für unebene Untergründe, passt sich dem Profil des Untergrundes an
zur Kennzeichnung von Fahrbahnen, Arbeitsbereichen, Sicherheitsbereichen und von Abstellflächen
Breite: 50 mm
Farbe: weiß
Produktinformationen
- Material: Weich-Aluminium, beschichtet
- Länge: 12,5 m
- Kleber: Acrylat
- Materialstärke: 0,6 mm
- Rutschhemmung: R11
- Einsatzbereich: Innen und Außen
- Für den Außeneinsatz unbedingt einen Primer verwenden (Art. 23814).
- Hinweis: Um eine gute Haftbarkeit des Markierungsbandes zu erlangen wird eine Bodentemperatur von mind. 15° C über 48 Stunden vorausgesetzt! Anderenfalls ist der Boden mittels eines Brenners vorzuwärmen.
Menge: 25,000 m

**1.2.80 Antirutsch-Bodenmarkierungsband WT-5645 weiß entfernen**
Antirutsch-Bodenmarkierungsband WT-5645 weiß
entfernen, Rückbaumaterial ordnungsgemäß entsorgen.
Menge: 25,000 m

#### Bereich 1.3 Abbrucharbeiten

*Hinweis: Hinweise Fassadenrückbau*
Es wird darauf hingewiesen, dass es sich hier um ein Gebäude von kultureller Bedeutung handelt, welches bereits unter Denkmalschutz steht und in die Liste des Unesco Welterbe aufgenommen werden soll.
Alle Rückbauarbeiten sind mit bedacht durchzuführen um Schäden an der verbleibenden Bausubstanz absolut zu verhindern.
Alle Fenster im Gebäude bleiben vorhanden und sind entsprechend zu schützen (OSB-Platten und Folie).
Da alle Fensterbleche rückzubauen sind, müssen diese vorsichtig mit einem Nageleisen auch vorsichtig vom Holzfensterrahmen gelöst werden ohne Schäden anzurichten.
Kommt es zu Ausbrüchen haftet der Abbruchunternehmer für die Instandsetzung.
Beim Putzabbruch sind in den Zwischengerüstlagen Schutzbohlen aufzulegen um ein Durchfallen des abgebrochenen Putzes zu verhindern.
Besondere Vorsicht ist auch mit der Sockelzone EG bis 2.OG geboten, dort wurde der gesamte Naturstein bereits in den zurückliegenden Jahren überarbeitet. Ein Schutz aus OSB-Platten wird durch das Gewerk Gerüstbau errichtet.
Dennoch ist durch das Gewerk Abbruch das herunter- bzw- einlaufen von Flüssigkeiten oder Staub zu verhindern.
Da im Regelfall nur unterhalb der Keramikelemente gearbeitet wird, ist dennoch größte Vorsicht auch beim überklettern oder anarbeiten geboten. Die Keramik stammt aus dem Jahr 1953 bzw. wurde im Jahr 1993 teils ersetzt und ergänzt. Ggfs. sind vom Abbruchunternehmer eigenverantwortlich zusätzliche Schutzmaßnahmen einzuleiten.
Logistik:
Im Vorfeld wurde das Projekt bereits mit einem großen Baustoffentsorger und Containerdienst begangen. Daraus hat sich die Idee entwickelt, den Fassadenschutt in Big Bags auf Paletten einzubringen und diese Paletten mit Big Bags dann in Straßennähe zu fahren um diese durch den Containerdienst aufzunehmen. Hierfür wird im Rahmen der Baustelleneinrichtung eine entsprechende Fläche als Zwischenlager vorgesehen. Container ohne Gewichtslimit (als Absetzcontainer) sind lediglich
Ein Überfahren der Gehwege, die lediglich mit 50x50x5 cm Betongehwegplatten abgedeckt sind ist mit einem LKW nicht möglich und Schutzmaßnahmen zu aufwendig.
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Die derzeitige Bestuhlung der Außenfläche des Restaurants einschl. Sonnenschirme wird durch ein Umzugsunternehmen Anfang Februar 2026 beseitigt und zum 30.04.2026 wieder aufgestellt, bis dahin müssen sämtliche Vorbereitungsmaßnahmen für das spätere WDVS abgeschlossen sein.

**1.3.10 Putzabbruch**
Der Putz (Kal/Kalkzementputz) wurde im Wesentlichen im Jahr 1953 aufgetragen und weist umfangreiche Risse und Hohllagen auf. Der Putz wurde dann im Jahr 1993 vollflächig überarbeitet, es wurde eine Armierungslage aufgespachtelt, die Fläche geputzt und gestrichen.
Der Untergrund besteht aus einem Stahlbetonskelettbau mit ausgefachten Hochlochziegeln. Beim abstemmen sind daher eher breite Flachmeißel einzusetzen um die Hochlochziegel nicht zu schädigen.
Der ca. 4- ca. 6 cm dicke Putz ist vollständig auf allen Flächen einschl. Leibungen, Stürze, Brüstungen, Fensterbänke mit allen Pfeilervorlagen, Bossen (Putz evtl. ca 8 cm dick) vollständig un rückstandsfrei zu entsorgen.
Nach Beendigung der Abbrucharbeiten ist die gesamte Fassade mit einem Stahlbesen abzukehren um letzte sandende Reste und Staub zu beseitigen.
Diese Position beinhaltet alle Leistungen die notwendig sind um die Fassade für die direkte Weiterverarbeitung durch das Gewerk WDVS zu ermöglichen, dies beinhaltet also auch das Entfernen von alten Nägeln, Schrauben, Binbdedrähten, Ösen, etc..
Schutzmaßnahmen wie OSB-Platten vor den Fenstern oder lagenweises einlegen von Bohlen an der Fassade zum Schutz vor unkontrolliertem herabstürzen von Abbruchteilen sind in den EP eiinzukalkulieren.
Der Rückbau von Fensterblechen wird gesondert ausgeschrieben
Abrechnung:
Öffnungen über 2,5 m² werden abgezogen, Leibungen, Stürze und Fensterbänke daher gesondert ausgewiesen
Menge: 2925,000 m²

**1.3.20 Abstemmen zusätzlicher Untergrundschichten 20 mm**
Abstemmen zusätzlicher Untergrundschichten einschl. Entsorgung.
Zulage Pos. 03.1 Basisposition Abbruch von Putzschichten 40-60 mm als Kalk-oder Kalkzementputz. Dickere Putzschichten sind teils mit Ziegelschutt versetzt und ggfs. als Zementputz ausgeführt.
Leistung über die Basisdicke von 60 mm hinaus.
Die Zusatzleistung wird in 20 mm Schritten als Zulage gerechnet
Abrechnung erfolgt nach der erbrachten Fläche. 2 cm werden je Dickensprung abgerechnet und dann multipliziert, also z.B.:von 6 auf 10 cm, bei 4 cm größerer Dicke wird der EP x 2 multipliziert
"Alternativ-Systeme oder Produkte, mit Nachweis der geforderten System- und Systemkomponenten- Eigenschaften, sind als komplettes System zulässig, sofern mindestens gleichartige Baustoffdaten erreicht werden.
Menge: 400,000 m²

**1.3.30 Zulage horizontaler oder vertikaler Putztrennschnitt**
Zulage horizontaler oder vertikaler Putztrennschnitt
Putz mit Trennschleifer bis zu einer Dicke von 6 cm zum Übergang Kragplatte oder anderer Materialien wie Keramik mit einem durchgängigen Trennschnitt versehen um Schäden an benachbarten Bauteilen zu erreichen oder einen sauberen Übergang zu ermöglichen.
Für die Trennarbeiten im Trockenschnittverfahren wird eine Absaugeinrichtung verwendet.
Menge: 250,000 m

**1.3.40 Leibungs-Sturz-Brüstungsputz rückbauen bis 80 mm**
Leibungs-Sturz-Brüstungsputz rückbauen
Leistung wie in Hauptposition 3.1 jedoch nur Fensterfassung
Tiefe bis ca. 80 mm
Menge: 985,000 m

**1.3.50 Leibungs-Sturz-Brüstungsputz rückbauen bis 150 mm**
Leibungs-Sturz-Brüstungsputz rückbauen
Leistung wie in Hauptposition 3.1 jedoch nur Fensterfassung
Tiefe bis ca. 150 mm
Menge: 504,000 m

**1.3.60 Leibungs-Sturz-Brüstungsputz rückbauen bis 220 mm**
Leibungs-Sturz-Brüstungsputz rückbauen
Leistung wie in Hauptposition 3.1 jedoch nur Fensterfassung
Tiefe bis ca. 220 mm
Menge: 902,000 m

**1.3.70 Brüstungsbleche rückbauen Leibungstiefe bis 80 mm**
Brüstungsbleche rückbauen Leibungstiefe bis ca. 80 mm
die Angabe von 80 mm bezieht sich auf die Leibungstiefe des Putzes nicht auf die Blechtiefe, diese kann 30-60 mm größer sein.
Das Blech ist unterschiedlich mal mit Kaltblechkleber (überwiegend), mal mit Vosrtoßblech gesetzt. Am Holzfenster sind die Bleche typischerweise angenagelt. Die Befestigung ist mit einem kleinen Nageleisen vorsichtig zu lösen umd Schäden am Holzfenster auszuschließen.
Die fachgerechte Entsorgung der gewonnen Abbruchmaterialien ist einzukalkulieren und mit dem Einheitspreis abgegolten.
Abrechnung: lichtes Öffnungsmaß Putzleibung/Putzlaibung
Menge: 215,000 m

**1.3.80 Brüstungsbleche rückbauen Leibungstiefe bis 150 mm**
Brüstungsbleche rückbauen Leibungstiefe bis ca. 150 mm
die Angabe von 150 mm bezieht sich auf die Leibungstiefe des Putzes nicht auf die Blechtiefe, diese kann 30-60 mm größer sein.
Das Blech ist unterschiedlich mal mit Kaltblechkleber (überwiegend), mal mit Vosrtoßblech gesetzt. Am Holzfenster sind die Bleche typischerweise angenagelt. Die Befestigung ist mit einem kleinen Nageleisen vorsichtig zu lösen umd Schäden am Holzfenster auszuschließen.
Die fachgerechte Entsorgung der gewonnen Abbruchmaterialien ist einzukalkulieren und mit dem Einheitspreis abgegolten.
Abrechnung: lichtes Öffnungsmaß Putzleibung/Putzlaibung
Menge: 126,000 m

**1.3.90 Brüstungsbleche rückbauen Leibungstiefe bis 220 mm**
Brüstungsbleche rückbauen Leibungstiefe bis ca. 220 mm
die Angabe von 220 mm bezieht sich auf die Leibungstiefe des Putzes nicht auf die Blechtiefe, diese kann 30-60 mm größer sein.
Das Blech ist unterschiedlich mal mit Kaltblechkleber (überwiegend), mal mit Vosrtoßblech gesetzt. Am Holzfenster sind die Bleche typischerweise angenagelt. Die Befestigung ist mit einem kleinen Nageleisen vorsichtig zu lösen umd Schäden am Holzfenster auszuschließen.
Die fachgerechte Entsorgung der gewonnen Abbruchmaterialien ist einzukalkulieren und mit dem Einheitspreis abgegolten.
Abrechnung: lichtes Öffnungsmaß Putzleibung/Putzlaibung
Menge: 196,000 m

**1.3.100 Rückbau Pos. 06.6 Gurtgesimsabdeckung**
Rückbau Pos. 06.6 Gurtgesimsabdeckung
einschl. Kappleiste und sämtlicher Befestigungsmittel, sowie Vorstoßbleche, vorsichtig ohne den Naturstein zu beschädigen.
Die fachgerechte Entsorgung der gewonnen Abbruchmaterialien ist einzukalkulieren und mit dem Einheitspreis abgegolten.
Menge: 88,000 m

**1.3.110 Rückbau Pos. 06.12 Stehfalzdeckung 11/12,OG**
Rückbau Pos. 06.12 Stehfalzdeckung 11/12,OG
einschl. Kappleiste und sämtlicher Befestigungsmittel und Trennlagen sowie Vorstoßbleche.
Die fachgerechte Entsorgung der gewonnen Abbruchmaterialien ist einzukalkulieren und mit dem Einheitspreis abgegolten.
Menge: 96,000 m

**1.3.120 Rückbau Pos. 06.15 Brüstungsabdeckung/Kragplatte 7/8.OG**
Rückbau Pos. 06.15 Brüstungsabdeckung/Kragplatte 7/8.OG
einschl. Kappleiste und sämtlicher Befestigungsmittel, sowie Vorstoßbleche.
Die fachgerechte Entsorgung der gewonnen Abbruchmaterialien ist einzukalkulieren und mit dem Einheitspreis abgegolten.
Menge: 80,000 m

**1.3.130 Rückbau Pos. 06.18 Brüstungsabdeckung/Kragplatte 11./12.OG**
Rückbau Pos. 06.18 Brüstungsabdeckung/Kragplatte 11./12.OG
einschl. Kappleiste und sämtlicher Befestigungsmittel, sowie Vorstoßbleche.
Die fachgerechte Entsorgung der gewonnen Abbruchmaterialien ist einzukalkulieren und mit dem Einheitspreis abgegolten.
Menge: 98,000 m

**1.3.140 Rückbau Pos. 06.21 Attikaabdeckung 13OG**
Rückbau Pos. 06.21 Attikaabdeckung 13.OG
einschl. Kappleiste und sämtlicher Befestigungsmittel, sowie Vorstoßbleche.
TiZn bis zu 140x140 cm
Tropfkante h=80 mm 30 mm überstehend dreiseitig
einschl. Wandaufkantung eisneitig 16´5 cm inkl. Kappleiste
befestigt mit Vorstoßblech
Die fachgerechte Entsorgung der gewonnen Abbruchmaterialien ist einzukalkulieren und mit dem Einheitspreis abgegolten.
Menge: 4,000 Stk

**1.3.150 Spionbohrungen für spätere Abschnürung der Fassade**
*** Bedarfsposition ohne GB
Spionbohrungen für spätere Abschnürung der Fassade
Kunststoff-Rahmendübel mit Senkkopfschraube aus verzinktem Stahl
z.B. d=8 mm, Dübellänge 120 mm Befestigungshöhe bis 70 mm
der Dübel ist bündig mit dem vorhandenen Putz zu setzen und im Rahmen der Abbrucharbeiten zu belassen um die Putzstärken, die Gebäudegeometrie und Gebäudeproportionen besser nachvollziehen zu können.
Da die neue WDVS Fassade ca. 15 - 20 mm dicker wird als die vorhandene, können die Rahmendübel theoretisch in der Fassade verbleiben, ggf.s müssen diese wieder entfernt werden (abflexen und 1x Zinkspray drüber sprühen da diese durch WDVS überdeckt werden)
Annahme je Fassade 20 Stück
Menge: 80,000 Stk

**1.3.160 Spionbohrungen auf der Bestandsfassade**
Spionbohrungen auf der Bestandsfassade
für Kubatur und vorhandene Achsen der Bossennuten, vertikal und horizontal, gemäß beigefügter Fassadenansichtsplanung mit eingetragenen Bohrungen
Vorbereitende Maßnahmen und Vorgehensweise
Ziel: Fassadendämmung  unter Erhaltung der Bestandskubatur (+ ca. 1thinsp;cm ohne Armierung) sowie Erhaltung und Wiederherstellung der vorhandenen Bossenfugen und Faschen.
Erstens: Fassadenspione mit Einschlagdübeln/Nägeln (dthinsp;=thinsp;8thinsp;mm) setzen, Dübelkranz exakt 7thinsp;cm aus Putz herausragend, Anordnung nach Plan, Spione farbig markieren (z.thinsp;B. Neongrün). Sie dienen als Referenz für Kubatur und Dämmplattendicke.
Dübellänge somit ca. + -19 cm
Zweitens: Bossenfugen-Spione mittig in den vorhandenen Bossenfugen setzen, Dübelkranz ca. 4thinsp;cm herausragend, nach Plan, farblich unterscheidbar (z.thinsp;B. Neonpink). Sie markieren die Lage der später wiederherzustellenden Bossenfugenachsen.
Dübellänge somit ca. + -15 cm
Drittens: Bestandsputz abschlagen, Spione unbeschädigt belassen. (gesonderte Position)
Viertens: Dämmplatten vollflächig/systemgerecht verkleben, Plattendicke anhand der Fassadenspione prüfen.
Fünftens: Bossenfugen fräsen, Lage exakt nach Bossenfugen-Spionen, Dübelung erst danach.
Sechstens: Dämmplatten mechanisch dübeln gemäß Dübelplan und Herstellervorgaben. (gesonderte Position)
Siebentens: Entfernen sämtlicher Spione nach vorheriger Sichtprüfung durch die Objektüberwachung
Achtens: Einbetten sämtlicher Bossenfugenprofile und Formteile in die gefrästen Nuten mit Armierungsmörtel
vollflächiges Armieren der Gesamtfläche (gesonderte Position)
Leistungsinhalt dieser Position ist somit
Erstens Fassadenspione neongrün
Zweitens Bossenfugen Spione neonpink
Siebentens entfernen der Dübel (nicht abschneiden) und verschließen der Löcher in der Dämmplatte
Abrechnung: vorbenannte Leistung je Dübel = 1 Stück
Menge: 505,000 Stk

#### Bereich 1.4 Fassadenvorbereitung

**1.4.10 Dübelauszugsprüfungen**
*** Pauschalposition
Dübelauszugsprüfungen
aufgrund der Inhomogenität der Untergründe aus Beton und Hochlochziegel unterschiedlichster Produktionsstandorte zu DDR-Zeiten, ist eine deutlich höhere Anzahl an Dübelauszugsprüfungen vorzunehmen, daher wird diese nicht wie üblich Nebenleistung.
"Prüfung zur Widerstandsmessung  Zug- oder Querkraftversuche, um die Bemessung von Dübeln für unbekannte oder unklare Untergrundmaterailien zu ermöglichen"
Es ist daher nach Entfernen des Putzes auf unterschiedlichsten Untergründen eine repräsentative Prüfung durchzuführen, die Prüfstelle ist im Fassaden-Plan einzutragen und das Auszusergebnis zu protokollieren und in eine Tabelle einzutragen und zeitnah dem Auftraggeber bzw. der Objektüberwachung zu übergeben.
Es wird eine Prüfung über Ejot empfohlen der auch Hersteller des WDVS-Dübels Ejot ejotherm Schraubdübel S1 short speziell für dünne Dämmstoffplatten, für größere Dämmstoffdicken ejotherm S1 (lange Version) ist. Andere Prüfer müssen die entsprechenden Voraussetzungen einer Geeignetheit nachweisen.
Die Prüfergebnisse werden dann vom Statiker mit in Nachberechnung einbezogen.
Da diese Leistung als Dienstleistung vom Dübelhersteller üblicherweise gratis erbracht wird, ist diese in die Basisposition 05.1 mit einzukalkulieren.
Es ist derzeit von 50 Prüfungen auszugehen.
"Alternativ-Systeme oder Produkte, mit Nachweis der geforderten System- und Systemkomponenten- Eigenschaften, sind als komplettes System zulässig, sofern mindestens gleichartige Baustoffdaten erreicht werden.
Menge: 1,000 Psch

#### Bereich 1.5 Wärmedämmverbundsystem

*Hinweis: Untergründe/Verarbeitung*
Untergründe/Verarbeitung
Mineralische Untergründe neubaugleich, feste Altputze, Holz und Plattenwerkstoffe, sowie tragfähige Altanstriche oder -beschichtungen bzw. gemäß den Angaben der allgemeinen bauaufsichtlichen Zulassungen / Bauartengenehmigungen.
Untergrundvorbereitung
Untergründe entsprechend den Verarbeitungsvorschriften der Kleber vorbehandeln.
Verbrauch
1 m2/m2
Verarbeitungsbedingungen
Während der Verarbeitung und in der Trocknungsphase dürfen die Umgebungs- und Untergrundtemperaturen nicht unter +5 °C und über 30 °C liegen. Bei ungünstigen Witterungsbedingungen sind geeignete Maßnahmen zum Schutz der bearbeiteten Fassadenflächen zu treffen.
Montage
- Manuelle oder maschinelle Verarbeitung möglich
- Dämmplatten min. 10 cm versetzt im Verband verlegen und dicht stoßen (Kreuzstöße vermeiden)
- Stoß- und Lagerfugen müssen kleberfrei bleiben
- Fugen = 5 mm mit geeignetem schwerentflammbaren Fugenschaum verfüllen
- Fugen und Fehlstellen > 5 mm mit gleichwertigen Dämmstoffstreifen schließen
- Höhenversatz an den Plattenstößen vermeiden
- An den Gebäudeecken Dämmstoffe verzahnen
- Auf flucht- und lotrechte Verarbeitung achten
- Beschädigte Dämmplatten dürfen nicht eingebaut werden
(Wulst-Punkt-Methode: nur alternativ in Teilflächen mit größeren Maßanweichungen, sonst vollflächig mit Zahnkelle
Durch die vorhandene Haftbeschichtung auf der Klebeseite kann eine Press-Spachtelung entfallen. Auftragen einer umlaufenden Wulst am Plattenrand und Klebepunkten in der Mitte.
- Putzsysteme - Klebekontaktfläche = 40 %
- Hartbelagssysteme - Klebekontaktfläche = 60 %)
Vollflächige Verklebung Hauptsächlich:
Bei vollflächigem Kleberauftrag auf die Dämmplatte im Zahnbett-Verfahren arbeiten. Bei vollflächigem Kleberauftrag auf die Wand, den Klebemörtel unmittelbar vor dem Ansetzen der Dämmplatte mit einer Zahntraufel durchkämmen. Die Dämmplatten sind unverzüglich, spätestens nach 10 Minuten, mit der Seite, auf die der Klebemörtel aufgetragen wurde, am Untergrund einzudrücken, einzuschwimmen und anzupressen.
Verdübelung
Die Dämmplatten sind am Untergrund anzukleben und durch Dübel zu befestigen. Die Anzahl und Lage der Dübel ergibt sich aus den Angaben der allgemeinen bauaufsichtlichen Zulassung / allgemeinen Bauartgenehmigung. Die Verdübelung erfolgt nach ausreichender der Erhärtung des Klebemörtels.
Oberflächenbündig:
Die Dämmplatten können mit zugelassenen Capatect Tellerdübeln (Tellerdurchmesser 60 mm) oder kombiniert mit der Capatect Dübelscheibe 153 (Tellerdurchmesser 90 mm) befestigt werden. Ab Dämmstoffdicken > 200 mm ist die Befestigung nur mit Dübeltellerdurchmessern von mindestens 90 mm zulässig. bzw wi in der Pos. mit dem Ejot System chi=0,00 W/m²K
- Dübelanordnung: in der Fläche oder in Fläche und Fuge
Bei der Befestigung in der Fläche sind Abstände vom Dübelschaft zum Dämmplattenrand von 15 cm und von Dübeln untereinander von 20 cm einzuhalten.
Verdübelung durch das Armierungsgewebe:
Die Dämmplatten können mit zugelassenen Tellerdübeln (Tellerdurchmesser 60 mm) durch das Bewehrungsgewebe nach dem Auftragen des Unterputzes befestigt werden. Danach werden unverzüglich ("frisch in frisch") die Dübelteller abgespachtelt oder eine zweite Schicht Armierungsmasse aufgebracht.
- Dübelanordnung: nach DIN 55699
Verdübelung durch das Armierungsgewebe bei angeklebter Bekleidung oder verputzten Deckenunterseiten:
Bei Systemen mit angeklebter Bekleidung oder verputzten Deckenuntersichten müssen die Dämmplatten mit zugelassenen Capatect Tellerdübeln (z.B. Capatect Universaldübel 053) durch das Bewehrungsgewebe nach dem Auftragen des Unterputzes befestigt werden. Danach werden unverzüglich ("frisch in frisch") die Dübelteller abgespachtelt oder eine zweite Schicht Armierungsmasse aufgebracht.
Systeme mit angeklebter Bekleidung:
- Dübelanordnung: nach DIN 55699
Deckenunterseiten:
- Dübelanordnung: nach Dübelraster der bauaufsichtlichen Zulassung
- Dämmstoffdicken: 80 - 200 mm
Hinweis
Feldgrößen ohne Feldbegrenzungsfugen:
Die max. Feldgrößen ohne Feldbegrenzungsfugen bei Dämmstoffdicken > 200 mm oder bei der versenkten Dübelungsvariante sind nach dem Anwendungsdokument und/oder der allgemeinen bauaufsichtlichen Zulassung zu beachten.
Unverputzte Dämmplatten:
Unverputzte Dämmplatten an der Fassade vor Feuchtigkeit schützen und baldmöglichst mit armiertem Unterputz beschichten.
Stoßfugen von Dämmplatten:
Stoßfugen von Dämmplatten dürfen nicht über den Anschlusszonen unterschiedlicher Bauteile liegen (z.B. Ringanker, Rollladenkästen, Elementfugen). Die Dämmstoffe sollen hier mindestens 10 cm weit überbrücken und durch eine sichere Klebeverbindung beidseitig auflagern.
Dehnfugen:
Im Gebäude vorhandene Dehnfugen müssen im Wärmedämm-Verbundsystem übernommen werden.
Nicht geeignet:
Der Dämmstoff ist nicht geeignet für die Aufnahme von Spiraldübeln und Montageelementen wie DoRondo-PE Montagerondelle und ZyRillo Montagezylinder, die ausschließlich im Dämmstoff verklebt werden. Die Befestigung von Anbauteilen erfolgt ausschließlich über am Untergrund befestigte oder anderweitig geeignete Montageelemente.
Technische Informationen:
Zu beachten sind die allgemeine bauaufsichtliche Zulassung / allgemeine Bauartengenehmigung der zugrundeliegenden WDV-Systeme bzw. VHF und die Technischen Informationen der Produkte.
Gefahrenhinweise/Sicherheitsratschläge (Stand bei Drucklegung)
Bei auftretendem Staub Schutzkleidung (staubdicht) und Staubmaske P1 tragen. Bei mechanischer Bearbeitung (Sägen, Bohren, Schleifen, Fräsen) und bei Über-Kopf-Arbeiten Schutzbrille tragen.
Entsorgung
Abfälle sind durch sorgsamen Zuschnitt und Weiterverwendung zu vermeiden. Dennoch anfallende geringe Materialreste nach EAK 170604 (Däm0material) entsorgen.
Zulassung
Z-33.43-132
Z-33.47-859
Z-33.46-1091
Z-33.46-1732
Technischer Beratungsservice
Tel.: +49 6154 71-71710
Fax: +49 6154 71-71711
E-Mail: kundenservicecenter@caparol.de
Produkthinweis Wirkstoffe:
Dieses Produkt ist mit speziellen Wirkstoffen gegen Pilz- und Algenbildung ausgestattet. Das Depot an Wirkstoffen bietet einen langanhaltenden, zeitlich begrenzten Schutz, dessen Wirksamkeitsdauer von Objektbedingungen, wie z.B. der Stärke des Befalls und der Feuchtebelastung, abhängt. Deshalb ist ein dauerhaftes Verhindern von Pilz- und Algenbewuchs nicht möglich.
Hinweis auf Hellbezugswerte (HBW):
Bei Hellbezugswerten (HBW) unter 20 muss der Putz in WDVS nach Durchtrocknung je nach Anforderung mit einer solar-reflektierenden Fassadenfarbe (TSR-Wert = 25) in mindestens zwei Lagen beschichtet werden.
Auf massiven Wandbildnern sind bei HBW < 30 besondere Maßnahmen zu ergreifen, z.B. ein zusätzlicher Armierungsputz mit vollflächiger Gewebeeinlage auf dem Leichtunterputz und/oder eine solar-reflektierende Fassadenfarbe.
Grenzen der Umsetzbarkeit im jeweiligen System sind zu beachten.
Fenster:
Nach Abschluss der Fassadenarbeiten sind die Fenster von allen Abdeckmaterialien zu befreien und Rahmen sowie Glasscheiben der Außenseite in einem sauberen geputzten Zustand zu übergeben.

**1.5.10 WDVS mineralisch 60 mm**
WDVS mineralisch 60 mm
Sylitol® RapidGrund 111
Tropfgehemmte Spezial-Grundierung auf Silikatbasis
- Einsatz auf saugenden, grob porösen, leicht sandenen Untergründen in WDVS und VHF, im Massivbau und in der Sanierung
- Mineralische Untergründe, z.B. Putze ab CS I nach DIN EN 998-1 (Druckfestigkeit mind. 1,5 N/mm2) bzw. ab PIc nach DIN 18550, Beton, Kalksandsteinmauerwerk, Porenbeton,
- Natursteinen, Leichtbeton, Lehmputz, mineralische Beschichtungen
- Gips(karton)platten
- Putze und Beschichtungen auf Silikatbasis und Dispersions-Silikatbasis
Auf allen zu beklkeidenden Flächen einschl. Leibungen, Stürze, Brüstungsobrerseiten etc.
Fluchtrechtes und planebenes Anbringen einer
Wärmedämmschicht aus beidseitig beschichteten,
Mineralwolle-Dämmplatten nach DIN EN 13162,
Abmessungen 1200/400 mm,
kleberseitig weiß mit beschichtungsfreien Streifen
und sichtseitig weiß beschichtet. Verkleben mit
systemzugehörigem Plattenkleber auf den vorbereiteten
Untergrund, offene Stoß- und Lagerfugen mit geeigneten
Materialien schließen (Verklebung durch maschinellen
Kleberauftrag auf den Untergrund möglich).
Capatect MW-Dämmplatte 035 FAS 10 cc 146
Format: 1.200x400 mm
d= 60 mm
Eigenschaften:
Anwendungstyp: MW WAP-zh und DI nach DIN 4108-10
Geringe dynamische Steifigkeit für besseren Schallschhutz
Beidseitige Beschichtung
Arbeitsmedizinische Einstufung: frei nach GefStoffV, ChemVerbotsV und
EG-Richlinie 97/69 (Anm.Q)
Wärmeleitfähigkeit:
λB = 0,035 W/(m·K) Bemessungswert nach DIN 4108-4
λD = 0,034 W/(m·K) Nennwert nach DIN EN 12667 und / oder DIN EN 12939
Rohdichte:
p: ca. 85 kg/m³ nach EN 1602
Produkt: Capatect Klebe- und Spachtelmasse 190
Alle Zuschnitte, Anarbeiten an andere Bauteile und Herstellen von Durchdringungen sind zu berücksichtigen
Sofern nicht in gesonderten Positionen wie Leibungs-/Sturz-/Brüstungsausbildung erwähnt sind an allen Bauteilanschlüssen oder Durchdringungen vorkomrimierte Dichtungsbänder einzusetzen.
Dübel:
Verdübelung der verklebten Fassadendämmplatten mit bauaufsichtlich zugelassenen Tellerdübeln und Dübelscheibe. Oberflächenbündige Anordnung der Dübel in der Dämmplatte. Glasfaserverstärkte Kunststoffschraube und Dübelteller d=60 mm. Dübelteller oberflächenbündig.
Dübeltellersitz: oberflächenbündig
wärmebrückenoptimiert = Chi-Wert 0,000 W/K
Dübellänge:  120 mm
Chi-Wert:  0,000 W/K
Dübeltellerdurchmesser: 60 mm
Dübelschaftdurchmesser: 8 mm
Verankerungstiefe:  >= 30 mm
Dübel-Verlegeschema gem. Herstellervorschrift zulässige Tragfähigkeit/Dübel >= 0,22 kN möglich (Flächendübelung)
Erzeugnis: Ejot ejotherm Schraubdübel S1 short speziell für dünne Dämmstoffplatten, für größere Dämmstoffdicken ejotherm S1 (lange Version)
Verbrauch:  8 St/m²
Dübellänge:  Dämmung  60 mm
Plattenkleber:  10 bis zu 20 mm
Verankerung: 30 mm
Sicherheitsfaktor: 5 mm
Gesamtlänge:  >/=115 mm
Hinweis: Hochlochziegel dürfen keinesfalls mit einem Bohrhammer oder im Schlagbohrmodus gebohrt werden, das sonst die Kammer/Ziegelstruktur zerstört werden kann. Es müssen daher scharfe Bohrer und ein reines Dreh-/Bohrverfahren verwendet werden.
Armierung:
Nach Montage der mineralischen Dämmplatten ist die Fassade einmal dünnschichtig mit dem Klebe- und Armierungsmörtel abzuspachteln und ggfs. auszugleichen.
Ausführung einer Armierungsschicht mit mineralischem
Werktrockenmörtel und alkaliresistentem
Armierungsgewebe mit erhöhtem Flächengewicht,
ganzflächig herstellen.
Brandverhalten: A2-s1,d0 gemäß DIN EN 13501-1
Schichtdicke: ca. 4 mm
Flächengewicht Gewebe: mind. 160 g/m²
Gewebe-Maschenweite: 4 x 4 mm
Produkt: Capatect Klebe- und Spachtelmasse 190
Verbrauch: 5,6 kg/m²
Produkt: Capatect Gewebe 650
Verbrauch: 1,1 m²/m²
Putzgrund:
Putzgrund 610, Grundierung, pigmentiert-wasserverdünnbar
Liefern und Auftragen eines pigmentierten,
quarzgefüllten Spezial-Grundiermittels auf
Kunststoffdispersionsbasis für innen und außen zur
Vorbereitung nachfolgender Beschichtungen.
Farbton ist auf den Fassadenfarbton abzustimmen.
Oberputz:
Capatect ArmaReno 700
Mineralischer Werktrockenmörtel mit breitem Einsatzspektrum
Oberflächenbehandlung:
Die Oberfläche ist durchzufilzen, so dass eine feinkörnige Struktur entsteht, die einem klassisch durchgeriebenen Putz nahe kommt. (Musterflächen sind in den EP einzurechnen)
Verwendungszweck
Hochwertige Klebe- und Armierungsmasse als Kleber von Dämmplatten, als Armierungsmasse und als filzbarer Oberputz in den Capatect Fassadensystemen.
Brandverhalten
Klasse A2-s1, d0 nach DIN EN 13501-1 (nichtbrennbar)
Schichtdicke:
Oberputz: 2-3 mm
Oberputz gefilzt
ca. 3,2 - 4,5 kg/m² bei 2-3 mm Schichtdicke
Standardfarbton: White/weiß
Wartezeit nach Oberputz
Richtwert: mind. 1 Tag je Millimeter Auftragsdicke, mind. jedoch 7 Tage vor Weiterbeschichtung
Egalisationsbeschichtung:
Sylitol® RapidGrund 111, Minera Universal
Farbton: transparent
Sylitol® NQG-W
Dispersions-Silikatfarbe
High-Tech Fassadenfarbe mit der einzigartigen Kombination von hochwertigem Alkaliwasserglas, Sol-Silikat und Hybrid-Bindemittel mit integrierter Nano-Quarz-Gitter-Struktur für saubere Fassaden mit biozidem Filmschutz
Dispersions-Silikatfarbe nach DIN 18363, Abs. 2.4.1 mit sehr guten Haftungseigenschaften auf mineralischen Untergründen, auf matten Dispersions- und Siliconharz-Altanstrichen und -putzen und Wärmedämm-Verbundsystemen. Das moderne Sol-Silikat vermindert die Gefahr von Pottasche-Ausblühungen deutlich. Hervorragend zu verarbeiten und mit einem bioziden Filmschutz gegen frühzeitigen Befall durch Pilze und Algen ausgestattet.
Schwach und gleichmäßig saugende Untergründe:
Zwischenbeschichtung: mit max. 10 % Sylitol® RapidGrund 111 verdünnt.
Schlussbeschichtung: mit max. 5 % Sylitol® RapidGrund 111 verdünnt.
Um einen bestmöglichen Schutz vor Algen- und Pilzbefall zu erzielen ist es notwendig, einen
zweimaligen Anstrich mit insgesamt mind. 400 ml/m² auszuführen, um auf eine Schichtdicke im Mittel
von mind. 200 µm zu kommen. Jeder weitere Anstrich erhöht bei einem Verbrauch von mind. 200 ml/
m² pro Anstrich die Schichtdicke um weitere ca. 100 µm. Auf rauen Flächen sind die Verbräuche
entsprechend höher.
Leistung einschl. Grundierung, Zwischenbeschichtung und Schlussbeschcihtung aller Putzoberflächen
Farbton: muss am Nachbarobjekt mittels Mustertafeln 1x1 m bemustert werden als Nebenleistung einzukalkulieren)
Caparol 3D System Plus Palazzo 200 oder ähnlich, HB 44
Farbtongruppe 40 bis 69
Bauteile: gesamte Fassade, einschl. Pfeiler, Fensterbrüstungsfelder (siehe Zulage), Terrassenbrüstung außen 12.OG
"Alternativ-Systeme oder Produkte, mit Nachweis der geforderten System- und Systemkomponenten- Eigenschaften, sind als komplettes System zulässig, sofern mindestens gleichartige Baustoffdaten erreicht werden.
Menge: 2932,000 m²

**1.5.20 Alternativ Anstrich mineralische Fassadenfarbe NQG**
*** Bedarfsposition ohne GB
Alternativanstrich zur Vorposition Sylitol® NQG®-W
Egalisationsbeschichtung:
HistolithHistolith® Sol-Silikat ist eine mineralische Fassadenfarbe mit einzigartigen Eigenschaften: Die hochwertige mineralische Bindemittelkombination ermöglicht ein universelles Anwendungsspektrum. Der Zusatz von Lithiumwasserglas verhindert Pottasche-Ausblühungen und ermöglicht besonders brillante Farbtöne. Sol-Silikat
Ohne bioziden Filmschutz
Leistung einschl. Grundierung, Zwischenbeschichtung und Schlussbeschcihtung aller Putzoberflächen
Farbton:
Palazzo 200 oder ähnlich, HB 44
Farbtongruppe 40 bis 69
auszuweisen ist der Mehr- oder Minderpreis
"Alternativ-Systeme oder Produkte, mit Nachweis der geforderten System- und Systemkomponenten- Eigenschaften, sind als komplettes System zulässig, sofern mindestens gleichartige Baustoffdaten erreicht werden.
Menge: 2932,000 m²

**1.5.30 Zulage Dübelung von 8 St./m² auf 10 St./m²**
Zulage Dübelung von 8 St./m² auf 10 St./m²
Leistungsinhalt 2 St./m² Capatect Schraubdübel Easy 051/120
zusätzlich zu den bereits in der Grundposition enthaltenen 8 St./m²
"Alternativ-Systeme oder Produkte, mit Nachweis der geforderten System- und Systemkomponenten- Eigenschaften, sind als komplettes System zulässig, sofern mindestens gleichartige Baustoffdaten erreicht werden.
Menge: 2932,000 m²

**1.5.40 Zulage flächenbündige Sockelausbildung 30 cm**
Zulage flächenbündige Sockelausbildung 30 cm Höhe über spritzwasserbeuafschlagter Fläche
Bereich: Ost- und Westseite oberhalb Naturstein 2./3.OG
 Südseite oberhalb Kolonnade 1./2. OG
 Nord- und Südseite oberhalb Kragplatte an Fassade7/8.OG
 Brüstungswand außen oberhalb Kragplatte 11./.12 OG
 Nord- und Südseite 11.OG Brüstungswand in Fassade einbindend
 Südseite einspringende Brüstungsfelder 9,10,11.OG
 Pilastervorlagen Ost- und Westseite
Zulage für den Einsatz einer Capatect Sockel- und Perimeterplatte 115 d= 6cm WLG 035 statt mineralischer Dämmplatte
alle weiteren Leistungen wie in Pos. 5.1
"Alternativ-Systeme oder Produkte, mit Nachweis der geforderten System- und Systemkomponenten- Eigenschaften, sind als komplettes System zulässig, sofern mindestens gleichartige Baustoffdaten erreicht werden.
Menge: 188,000 m

**1.5.50 Putz Feuchteschutzanstrich**
Putz Feuchteschutzanstrich
Feuchteschutz der Putzbeschichtung:
Der bis an das Erdreich herangeführte oder in das Erdreich einbindende Putz ist mit einem im
Systemaufbau zulässigen Feuchteschutzanstrich bis ca. 5 cm über Geländeoberkante zu beschichten.
Situativ in Sondersituationen ggfs. anzuwenden.
Capatect SockelFlex
Organischer Spachtel zum Kleben und Armieren von Dämmplatten sowie der Herstellung eines Feuchteschutzes im Sockel- und im erdberührten Bereich. Mit Zement anzumischen.
Feuchteschutz
Als Schlämme, Anstrich oder Spachtellage auf mineralischen und pastösen Putzen und anderen Oberflächen im Spritzwasser- und im erdberührten Bereich.
Eigenschaften:
- Sicherer Schutz gegen das Eindringen von Wasser in den Anwendungsgebieten
- Wasserabweisend
- Wasserdampfdiffusionsfähig
- Pastös
- Alkali- und frostbeständig
- Vielseitig einsetzbare, auf Bitumen haftende Dispersionsmasse mit hoher Klebekraft und gutem Standvermögen
Die Begrenzungen sind sauber abzukleben, das Material als Schlämme aufzutragen und abschließend mit dem Fassadenanstrichmaterial und Farbton zu beschichten.
Hinweis: Es handelt sich um Kleinflächen bzw. um Streifen von 5 bis 15 cm Höhe
"Alternativ-Systeme oder Produkte, mit Nachweis der geforderten System- und Systemkomponenten- Eigenschaften, sind als komplettes System zulässig, sofern mindestens gleichartige Baustoffdaten erreicht werden.
Menge: 50,000 m²

**1.5.60 Leibung und Sturz t= bis ca. 80 mm mit Fasche**
Leibung und Sturz t= bis ca. 80 mm mit Fasche
Zulage zur Basisposition 04.1 WDVS mineralisch
Ausbildung 3-seitig umlaufend eines 70 mm breiten und 60 mm dicken mineralischen Dämmstreifens mit ca. 5 mm +- vollflächig verklebt. Der Kleber soll 5 mm dünner als in der Hauptfläche sein, so dass ein Flächenversatz von 5 mm zwischen Fasche und Fassadenfläche gewährleistet ist.
- Leibungsdämmplatte λ035 d=20-40 mm b= bis 60 mm (nach Abzug Frontplatte 60 mm)
- Capatect Anputzleiste 3D Mini 646 am Holzfenster (in untergeordneter Stückzahl Kunststofffenster) befestigen
- Capatect Fugendichtband 058/01 Flex 2-6 mm
- Capatect Gewebe-Eckwinkel (675/03) Übergang Leibung/Fasche
- Capatect Gewebe-Eckwinkel 656/01 die Gewebefahne ist einseitig bündig mit dem 20 mm Innenwinkel abzuschneiden und in die Material-Trennfuge des Flächenversatzes ggfs. durch voirschneiden einzudrücken
- Capatect Sturzeckwinkel 651/20 links und rechts
- oberhalb der Brüstung ist in der Leibung ein gleichbleibender Schlitz von ca. 20x20 mm (abzustimmen) für die Aufnahme der Fensterbank vorzusehen um diese einzuschieben (historische Holzfenster ohne Einhangnut)
- Leibungs-und Sturzarmierung sowie Putz und sämtliche Beschichtungen wie in Basisposition Pos. 5.1 erwähnt
Abrechnung: Länge fertige Leibungsinnenkante/ Leibungsinnenkante bzw. Sturzunterkante/Brüstungsoberkante
"Alternativ-Systeme oder Produkte, mit Nachweis der geforderten System- und Systemkomponenten- Eigenschaften, sind als komplettes System zulässig, sofern mindestens gleichartige Baustoffdaten erreicht werden.”
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Menge: 194,000 m

**1.5.70 Leibung und Sturz t= bis ca. 150 mm mit Fasche**
Leibung und Sturz t= bis ca. 150 mm mit Fasche
Zulage zur Basisposition 04.1 WDVS mineralisch
Ausbildung 3-seitig umlaufend eines 70 mm breiten und 60 mm dicken mineralischen Dämmstreifens mit ca. 5 mm +- vollflächig verklebt. Der Kleber soll 5 mm dünner als in der Hauptfläche sein, so dass ein Flächenversatz von 5 mm so dass ein Flächenversatz von 5 mm zwischen Fasche und Fassadenfläche gewährleistet ist.
- Leibungsdämmplatte λ035 d=20-40 mm b= bis 60 mm (nach Abzug Frontplatte 60 mm)
- Capatect Anputzleiste 3D Mini 646 am Holzfenster (in untergeordneter Stückzahl Kunststofffenster) befestigen
- Capatect Fugendichtband 058/01 Flex 2-6 mm
- Capatect Gewebe-Eckwinkel (675/03) Übergang Leibung/Fasche
- Capatect Gewebe-Eckwinkel 656/01 die Gewebefahne ist einseitig bündig mit dem 20 mm Innenwinkel abzuschneiden und in die Material-Trennfuge des Flächenversatzes ggfs. durch voirschneiden einzudrücken
- Capatect Sturzeckwinkel 651/20 links und rechts
- oberbahlb der Brüstung ist in der Leibung ein gleichbleibender Schlitz von ca. 20x20 mm (abzustimmen) für die Aufnahme der Fensterbank vorzusehen um diese einzuschieben (historische Holzfenster ohne Einhangnut)
- Leibungs-und Sturzarmierung sowie Putz und sämtliche Beschichtungen wie in Basisposition Pos. 5.1 erwähnt
Abrechnung: Länge fertige Leibungsinnenkante/ Leibungsinnenkante bzw. Sturzunterkante/Brüstungsoberkante
"Alternativ-Systeme oder Produkte, mit Nachweis der geforderten System- und Systemkomponenten- Eigenschaften, sind als komplettes System zulässig, sofern mindestens gleichartige Baustoffdaten erreicht werden.
Fotos siehe Pos. zuvor
Menge: 378,000 m

**1.5.80 Leibung und Sturz t= bis ca. 220 mm mit Fasche**
Leibung und Sturz t= bis ca. 220 mm mit Fasche
Zulage zur Basisposition 04.1 WDVS mineralisch
Ausbildung 3-seitig umlaufend eines 70 mm breiten und 60 mm dicken mineralischen Dämmstreifens mit ca. 5 mm +- vollflächig verklebt. Der Kleber soll 5 mm dünner als in der Hauptfläche sein, so dass ein Flächenversatz von 5 mm so dass ein Flächenversatz von 5 mm zwischen Fasche und Fassadenfläche gewährleistet ist.
- Leibungsdämmplatte λ035 d=20-40 mm b= bis 160 mm (nach Abzug Frontplatte 60 mm)
- Capatect Anputzleiste 3D Mini 646 am Holzfenster (in untergeordneter Stückzahl Kunststofffenster) befestigen
- Capatect Fugendichtband 058/01 Flex 2-6 mm
- Capatect Gewebe-Eckwinkel (675/03) Übergang Leibung/Fasche
- Capatect Gewebe-Eckwinkel 656/01 die Gewebefahne ist einseitig bündig mit dem 20 mm Innenwinkel abzuschneiden und in die Material-Trennfuge des Flächenversatzes ggfs. durch voirschneiden einzudrücken
- Capatect Sturzeckwinkel 651/20 links und rechts
- oberbahlb der Brüstung ist in der Leibung ein gleichbleibender Schlitz von ca. 20x20 mm (abzustimmen) für die Aufnahme der Fensterbank vorzusehen um diese einzuschieben (historische Holzfenster ohne Einhangnut)
- Leibungs-und Sturzarmierung sowie Putz und sämtliche Beschichtungen wie in Basisposition Pos. 5.1 erwähnt
Abrechnung: Länge fertige Leibungsinnenkante/ Leibungsinnenkante bzw. Sturzunterkante/Brüstungsoberkante
"Alternativ-Systeme oder Produkte, mit Nachweis der geforderten System- und Systemkomponenten- Eigenschaften, sind als komplettes System zulässig, sofern mindestens gleichartige Baustoffdaten erreicht werden.
Fotos siehe Pos. zuvor
Menge: 569,000 m

**1.5.90 Fensterbank t= bis ca. 80 mm mit Fasche**
Fensterbank t= bis ca. 80 mm mit Fasche
Zulage zur Basisposition 04.1 WDVS mineralisch
Ausbildung 1-seitig eines 70 mm breiten und 60 mm dicken mineralischen Dämmstreifens mit ca. 5 mm +- vollflächig verklebt. Der Kleber soll 5 mm dünner als in der Hauptfläche sein, so dass ein Flächenversatz von 5 mm so dass ein Flächenversatz von 5 mm zwischen Fasche und Fassadenfläche gewährleistet ist.
- Capatect Fensterbank Keilplatte MW 063 λ040 d=10 mm vorn im Gefälle 5 ° t= 120 mm ( Mindesttiefe Keil Serie 200 mm) mit Gewebeanschlussfahne
- Capatect Anputzleiste 3D Mini 646 am Holzfenster (in untergeordneter Stückzahl Kunststofffenster) befestigen
- Capatect Fugendichtband 058/01 Flex 2-6 mm
- Capatect Gewebe-Eckwinkel 656/01 die Gewebefahne ist einseitig bündig mit dem 20 mm Innenwinkel abzuschneiden und in die Material-Trennfuge des Flächenversatzes ggfs. durch vorschneiden einzudrücken
- Capatect Sturzeckwinkel 651/20 links und rechts
- Capatect Fensteranschlussfolie 689/10-12 3-seitig (Fensterbreite zzgl. 2 x Leibungstiefe) einschl. Capatect Fensterecke
Abrechnung: Länge fertige Leibungsinnenkante/ Leibungsinnenkante bzw. Sturzunterkante/Brüstungsoberkante
Fensteranschlussfolie:
Nach ausreichender Trocknung der verklebten Keilplatte und der zuvor fertiggestellten Laibungsarmierung wird zuerst im Anschluss zum Blendrahmen und der Laibung die Capatect Fensteranschlussfolie 689 mit Capatect Kleber SP 25 689/17 dicht verklebt. Danach erfolgt die Verklebung der Capatect Fensterecke Konkav 689/13 im Eckbereich von Blendrahmen und Laibung überlappend auf die Fensteranschlussfolie mit dem selben Kartuschenkleber.
Zwischen dem Anschraubsteg der Fensterbank und dem Fensterrahmen ist zusätzlich ein geeignetes Fugendichtband einzubauen.
Mit der Abrechnungslänge der Keilplatte nach Lichtem Maß Leibung/Leibung ist auch das Dichtband der Leibung mit abgegolten.
"Alternativ-Systeme oder Produkte, mit Nachweis der geforderten System- und Systemkomponenten- Eigenschaften, sind als komplettes System zulässig, sofern mindestens gleichartige Baustoffdaten erreicht werden.”
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Menge: 85,000 m

**1.5.100 Fensterbank t= bis ca. 150 mm mit Fasche**
Fensterbank t= bis ca. 150 mm mit Fasche
Zulage zur Basisposition 04.1 WDVS mineralisch
Ausbildung 1-seitig eines 70 mm breiten und 60 mm dicken mineralischen Dämmstreifens mit ca. 5 mm +- vollflächig verklebt. Der Kleber soll 5 mm dünner als in der Hauptfläche sein, so dass ein Flächenversatz von 5 mm so dass ein Flächenversatz von 5 mm zwischen Fasche und Fassadenfläche gewährleistet ist.
- Capatect Fensterbank Keilplatte MW 063 λ040 d=10 mm vorn im Gefälle 5 ° t= 120 mm ( Mindesttiefe Keil Serie 200 mm) mit Gewebeanschlussfahne
- Capatect Anputzleiste 3D Mini 646 am Holzfenster (in untergeordneter Stückzahl Kunststofffenster) befestigen
- Capatect Fugendichtband 058/01 Flex 2-6 mm
- Capatect Gewebe-Eckwinkel 656/01 die Gewebefahne ist einseitig bündig mit dem 20 mm Innenwinkel abzuschneiden und in die Material-Trennfuge des Flächenversatzes ggfs. durch vorschneiden einzudrücken
- Capatect Sturzeckwinkel 651/20 links und rechts
- Capatect Fensteranschlussfolie 689/10-12 3-seitig (Fensterbreite zzgl. 2 x Leibungstiefe) einschl. Capatect Fensterecke
Abrechnung: Länge fertige Leibungsinnenkante/ Leibungsinnenkante bzw. Sturzunterkante/Brüstungsoberkante
Fensteranschlussfolie:
Nach ausreichender Trocknung der verklebten Keilplatte und der zuvor fertiggestellten Laibungsarmierung wird zuerst im Anschluss zum Blendrahmen und der Laibung die Capatect Fensteranschlussfolie 689 mit Capatect Kleber SP 25 689/17 dicht verklebt. Danach erfolgt die Verklebung der Capatect Fensterecke Konkav 689/13 im Eckbereich von Blendrahmen und Laibung überlappend auf die Fensteranschlussfolie mit dem selben Kartuschenkleber.
Zwischen dem Anschraubsteg der Fensterbank und dem Fensterrahmen ist zusätzlich ein geeignetes Fugendichtband einzubauen.
Mit der Abrechnungslänge der Keilplatte nach Lichtem Maß Leibung/Leibung ist auch das Dichtband der Leibung mit abgegolten.
"Alternativ-Systeme oder Produkte, mit Nachweis der geforderten System- und Systemkomponenten- Eigenschaften, sind als komplettes System zulässig, sofern mindestens gleichartige Baustoffdaten erreicht werden.
Fotos siehe Pos. zuvor
Menge: 126,000 m

**1.5.110 Fensterbank t= bis ca. 220 mm mit Fasche**
Fensterbank t= bis ca. 220 mm mit Fasche
Zulage zur Basisposition 04.1 WDVS mineralisch
Ausbildung 1-seitig eines 70 mm breiten und 60 mm dicken mineralischen Dämmstreifens mit ca. 5 mm +- vollflächig verklebt. Der Kleber soll 5 mm dünner als in der Hauptfläche sein, so dass ein Flächenversatz von 5 mm so dass ein Flächenversatz von 5 mm zwischen Fasche und Fassadenfläche gewährleistet ist.
- Capatect Fensterbank Keilplatte MW 063 λ040 d=10 mm vorn im Gefälle 5 ° t= 220 mm (Mindesttiefe Keil Serie 300 mm) mit Gewebeanschlussfahne
- Capatect Anputzleiste 3D Mini 646 am Holzfenster (in untergeordneter Stückzahl Kunststofffenster) befestigen
- Capatect Fugendichtband 058/01 Flex 2-6 mm
- Capatect Gewebe-Eckwinkel 656/01 die Gewebefahne ist einseitig bündig mit dem 20 mm Innenwinkel abzuschneiden und in die Material-Trennfuge des Flächenversatzes ggfs. durch vorschneiden einzudrücken
- Capatect Sturzeckwinkel 651/20 links und rechts
- Capatect Fensteranschlussfolie 689/10-12 3-seitig (Fensterbreite zzgl. 2 x Leibungstiefe) einschl. Capatect Fensterecke
Abrechnung: Länge fertige Leibungsinnenkante/ Leibungsinnenkante bzw. Sturzunterkante/Brüstungsoberkante
Fensteranschlussfolie:
Nach ausreichender Trocknung der verklebten Keilplatte und der zuvor fertiggestellten Laibungsarmierung wird zuerst im Anschluss zum Blendrahmen und der Laibung die Capatect Fensteranschlussfolie 689 mit Capatect Kleber SP 25 689/17 dicht verklebt. Danach erfolgt die Verklebung der Capatect Fensterecke Konkav 689/13 im Eckbereich von Blendrahmen und Laibung überlappend auf die Fensteranschlussfolie mit dem selben Kartuschenkleber.
Zwischen dem Anschraubsteg der Fensterbank und dem Fensterrahmen ist zusätzlich ein geeignetes Fugendichtband einzubauen.
Mit der Abrechnungslänge der Keilplatte nach Lichtem Maß Leibung/Leibung ist auch das Dichtband der Leibung mit abgegolten.
"Alternativ-Systeme oder Produkte, mit Nachweis der geforderten System- und Systemkomponenten- Eigenschaften, sind als komplettes System zulässig, sofern mindestens gleichartige Baustoffdaten erreicht werden.
Fotos siehe Pos. zuvor
Menge: 139,000 m

**1.5.120 Leibung und Sturz t= bis ca. 80 mm ohne Fasche**
Leibung und Sturz t= bis ca. 80 mm ohne Fasche
Zulage zur Basisposition 05.1 WDVS mineralisch
Ausbildung 3-seitig umlaufend bis 40 mm dicken mineralischen Dämmstreifens in einer Ebene
- Leibungsdämmplatte λ035 d=20-40 mm b= bis 60 mm (nach Abzug Frontplatte 60 mm)
- Capatect Anputzleiste 3D Mini 646 am Holzfenster (in untergeordneter Stückzahl Kunststofffenster) befestigen
- Capatect Fugendichtband 058/01 Flex 2-6 mm
- Capatect Gewebe-Eckwinkel (675/03) Übergang Leibung/Fasche
- Capatect Gewebe-Eckwinkel 656/01 die Gewebefahne ist einseitig bündig mit dem 20 mm Innenwinkel abzuschneiden und in die Material-Trennfuge des Flächenversatzes ggfs. durch voirschneiden einzudrücken
- Capatect Sturzeckwinkel 651/20 links und rechts
- oberbahlb der Brüstung ist in der Leibung ein gleichbleibender Schlitz von ca. 20x20 mm (abzustimmen) für die Aufnahme der Fensterbank vorzusehen um diese einzuschieben (historische Holzfenster ohne Einhangnut)
Abrechnung: Länge fertige Leibungsinnenkante/ Leibungsinnenkante bzw. Sturzunterkante/Brüstungsoberkante
"Alternativ-Systeme oder Produkte, mit Nachweis der geforderten System- und Systemkomponenten- Eigenschaften, sind als komplettes System zulässig, sofern mindestens gleichartige Baustoffdaten erreicht werden.
Menge: 576,000 m

**1.5.130 Fensterbank t= bis ca. 80 mm ohne Fasche**
Fensterbank t= bis ca. 80 mm ohne Fasche
Zulage zur Basisposition 05.1 WDVS mineralisch
Capatect Fensterbank Keilplatte MW 063 λ040 d=10 mm vorn im Gefälle 5 ° t= 120 mm ( Mindesttiefe Keil Serie 200 mm) mit Gewebeanschlussfahne
- Capatect Anputzleiste 3D Mini 646 am Holzfenster (in untergeordneter Stückzahl Kunststofffenster) befestigen
- Capatect Fugendichtband 058/01 Flex 2-6 mm
- Capatect Gewebe-Eckwinkel 656/01 die Gewebefahne ist einseitig bündig mit dem 20 mm Innenwinkel abzuschneiden und in die Material-Trennfuge des Flächenversatzes ggfs. durch vorschneiden einzudrücken
- Capatect Sturzeckwinkel 651/20 links und rechts
- Capatect Fensteranschlussfolie 689/10-12 3-seitig (Fensterbreite zzgl. 2 x Leibungstiefe) einschl. Capatect Fensterecke
Abrechnung: Länge fertige Leibungsinnenkante/ Leibungsinnenkante bzw. Sturzunterkante/Brüstungsoberkante
Fensteranschlussfolie:
Nach ausreichender Trocknung der verklebten Keilplatte und der zuvor fertiggestellten Laibungsarmierung wird zuerst im Anschluss zum Blendrahmen und der Laibung die Capatect Fensteranschlussfolie 689 mit Capatect Kleber SP 25 689/17 dicht verklebt. Danach erfolgt die Verklebung der Capatect Fensterecke Konkav 689/13 im Eckbereich von Blendrahmen und Laibung überlappend auf die Fensteranschlussfolie mit dem selben Kartuschenkleber.
Zwischen dem Anschraubsteg der Fensterbank und dem Fensterrahmen ist zusätzlich ein geeignetes Fugendichtband einzubauen.
Mit der Abrechnungslänge der Keilplatte nach Lichtem Maß Leibung/Leibung ist auch das Dichtband der Leibung mit abgegolten.
"Alternativ-Systeme oder Produkte, mit Nachweis der geforderten System- und Systemkomponenten- Eigenschaften, sind als komplettes System zulässig, sofern mindestens gleichartige Baustoffdaten erreicht werden.
Menge: 130,000 m

**1.5.140 Leibung und Sturz t= bis ca. 220 mm ohne Fasche**
Leibung und Sturz t= bis ca. 220 mm ohne Fasche
Zulage zur Basisposition 05.1 WDVS mineralisch
Ausbildung 3-seitig umlaufend bis 40 mm dicken mineralischen Dämmstreifens in einer Ebene
- Leibungsdämmplatte λ035 d=20-40 mm b= bis 60 mm (nach Abzug Frontplatte 60 mm)
- Capatect Anputzleiste 3D Mini 646 am Holzfenster (in untergeordneter Stückzahl Kunststofffenster) befestigen
- Capatect Fugendichtband 058/01 Flex 2-6 mm
- Capatect Gewebe-Eckwinkel (675/03) Übergang Leibung/Fasche
- Capatect Gewebe-Eckwinkel 656/01 die Gewebefahne ist einseitig bündig mit dem 20 mm Innenwinkel abzuschneiden und in die Material-Trennfuge des Flächenversatzes ggfs. durch voirschneiden einzudrücken
- Capatect Sturzeckwinkel 651/20 links und rechts
- oberbahlb der Brüstung ist in der Leibung ein gleichbleibender Schlitz von ca. 20x20 mm (abzustimmen) für die Aufnahme der Fensterbank vorzusehen um diese einzuschieben (historische Holzfenster ohne Einhangnut)
- Leibungs-und Sturzarmierung sowie Putz und sämtliche Beschichtungen wie in Basisposition Pos. 5.1 erwähnt
Abrechnung: Länge fertige Leibungsinnenkante/ Leibungsinnenkante bzw. Sturzunterkante/Brüstungsoberkante
"Alternativ-Systeme oder Produkte, mit Nachweis der geforderten System- und Systemkomponenten- Eigenschaften, sind als komplettes System zulässig, sofern mindestens gleichartige Baustoffdaten erreicht werden.
Menge: 137,000 m

**1.5.150 Fensterbank t= bis ca. 220 mm ohne Fasche**
Fensterbank t= bis ca. 220 mm ohne Fasche
Zulage zur Basisposition 05.1 WDVS mineralisch
Capatect Fensterbank Keilplatte MW 063 λ040 d=10 mm vorn im Gefälle 5 ° t= 120 mm ( Mindesttiefe Keil Serie 200 mm) mit Gewebeanschlussfahne
- Capatect Anputzleiste 3D Mini 646 am Holzfenster (in untergeordneter Stückzahl Kunststofffenster) befestigen
- Capatect Fugendichtband 058/01 Flex 2-6 mm
- Capatect Gewebe-Eckwinkel 656/01 die Gewebefahne ist einseitig bündig mit dem 20 mm Innenwinkel abzuschneiden und in die Material-Trennfuge des Flächenversatzes ggfs. durch vorschneiden einzudrücken
- Capatect Sturzeckwinkel 651/20 links und rechts
- Capatect Fensteranschlussfolie 689/10-12 3-seitig (Fensterbreite zzgl. 2 x Leibungstiefe) einschl. Capatect Fensterecke
Abrechnung: Länge fertige Leibungsinnenkante/ Leibungsinnenkante bzw. Sturzunterkante/Brüstungsoberkante
Fensteranschlussfolie:
Nach ausreichender Trocknung der verklebten Keilplatte und der zuvor fertiggestellten Laibungsarmierung wird zuerst im Anschluss zum Blendrahmen und der Laibung die Capatect Fensteranschlussfolie 689 mit Capatect Kleber SP 25 689/17 dicht verklebt. Danach erfolgt die Verklebung der Capatect Fensterecke Konkav 689/13 im Eckbereich von Blendrahmen und Laibung überlappend auf die Fensteranschlussfolie mit dem selben Kartuschenkleber.
Zwischen dem Anschraubsteg der Fensterbank und dem Fensterrahmen ist zusätzlich ein geeignetes Fugendichtband einzubauen.
Mit der Abrechnungslänge der Keilplatte nach Lichtem Maß Leibung/Leibung ist auch das Dichtband der Leibung mit abgegolten.
"Alternativ-Systeme oder Produkte, mit Nachweis der geforderten System- und Systemkomponenten- Eigenschaften, sind als komplettes System zulässig, sofern mindestens gleichartige Baustoffdaten erreicht werden.
Menge: 57,000 m

**1.5.160 Herstellen Putzspiegel Ost/Westseite**
Herstellen Putzspiegel Ost/Westseite
unterhalb französischer Fenster Gebäudemitte
Capatect Capapor
Vorgefertigte Dekor- und Fassadenprofile aus
nichtbrennbaren Leichtbaustoff zur dreidimensionalen
optischen Fassaden-Gestaltung anpassen bzw.
zuschneiden und gemäß Herstellervorschrift im
Buttering-Floating-Verfahren auf die Armierungsschicht
mit systemzugehörigen Profilkleber vollflächig
verkleben, ggf. gegen abrutschen und verschieben
sichern.
Größe: 135x14 cm Dicke 10 mm
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oberseitig ist bis auf die Fassade ein Streifen mineralischer flexibler Dichtschlämme vorzusehen
Oberflächenbehandlung:
ist mit der Fassadengrundposition 5.1 abgegolten, Grundierung, Zwischen- und Schlussbeschichtung, gleicher Farbton
Untergrund: mineral. WDVS armiert aus Basispos. 5.1
"Alternativ-Systeme oder Produkte, mit Nachweis der geforderten System- und Systemkomponenten- Eigenschaften, sind als komplettes System zulässig, sofern mindestens gleichartige Baustoffdaten erreicht werden.
Menge: 96,000 Stk

**1.5.170 Zulage Pfeiler Ost/Westseite Mittelteil**
Zulage Pfeiler Ost/Westseite Mittelteil
Pfeiler herstellen analog zu Pos. 5.1
Front mit 60 mm
jeweils ein Gewebeckwinkel außen und im Brüstungsbereich Gewebeckwinkel innen
Pfeilerseiten bzw. Leibungen mit Leibungsdämmplatte 20-60 mm
Pfeilerabmessung: t= bis ca. 20 cm b= ca. bis 60 cm
Abwicklungslänge=
jeweils ein Gewebeckwinkel außen links und rechts und im Brüstungsbereich Gewebeckwinkel innen
Kalkulationshinweis: APU-Leiste und Kompriband im Fensterbereich sowie Nutherstellung extra
Abrechnung: Pfeilerlänge (beinhaltet die Gesamtabwicklung Breite ca. 100 cm)
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"Alternativ-Systeme oder Produkte, mit Nachweis der geforderten System- und Systemkomponenten- Eigenschaften, sind als komplettes System zulässig, sofern mindestens gleichartige Baustoffdaten erreicht werden.
Menge: 240,000 m

**1.5.180 Zulage Pos. 5.17 für 16 cm Dämmung statt 6 cm auf den Pfeilern**
Zulage Pos. 5.17 für 16 cm Dämmung statt 6 cm auf den Pfeilern
Leistungsinhalt ist die Dämmstärkenerhöhung mineralisch für die Pfeiler von 6 cm auf 16 cm einschl. aller notwendigen Leistungen wie längere Dübel, die übrigen Leistungen bleiben unverändert.
Menge: 160,000 m

**1.5.190 Zulage Pfeiler Ost/West Mittelteil Fenster**
Zulage Pfeiler Ost/West Mittelteil Fenster
Da die Pfeilerseite analog zu einer Leibung bereits in der Vorposition enthalten ist wird hier nur die Zulage Fensteranschluss behandelt.
- Capatect Anputzleiste 3D Mini 646 am Holzfenster (in untergeordneter Stückzahl Kunststofffenster) befestigen
- Capatect Fugendichtband 058/01 Flex 2-6 mm
Abrechnung: Fensterlänge vertikal jeweils links und rechts vom Pfeiler
"Alternativ-Systeme oder Produkte, mit Nachweis der geforderten System- und Systemkomponenten- Eigenschaften, sind als komplettes System zulässig, sofern mindestens gleichartige Baustoffdaten erreicht werden.
Menge: 434,000 m

**1.5.200 Zulage Inneneckpfeiler Ost/Westseite Mittelteil links/rechts**
Zulage Inneneckpfeiler Ost/Westseite Mittelteil links/rechts 3.-7.OG
Inneneckpfeiler herstellen analog zu Pos. 5.1 und 5.17
Front mit 60 mm
jeweils ein Gewebeckwinkel außen und im Brüstungsbereich Gewebeckwinkel innen nur links oder rechts
Pfeilerseiten bzw. Leibungen mit Leibungsdämmplatte 20-60 mm
Pfeilerabmessung: t= bis ca. 20 cm b= ca. bis 25 cm
Abwicklungslänge= 45 cm
jeweils ein Gewebeckwinkel außen links oder rechts und im Brüstungsbereich Gewebeckwinkel innen
Kalkulationshinweis: APU-Leiste und Kompriband im Fensterbereich sowie Nutherstellung extra
Abrechnung: Pfeilerlänge (beinhaltet die Gesamtabwicklung Breite ca. 45 cm)
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Menge: 132,000 m

**1.5.210 Bossenfugen horizontal und vertikal**
Bossenfugen horizontal und vertikal
Bossenfugen gemäß der Prinzipskizze/Prinzipzeichnung horizontal und vertikal anlegen
Bossenfuge in nachstehend beschriebener Fugengeometrie mittels Führungshilfe eines Glattkantbretts oder Alurichtscheids o.ä. mit einer Oberfräse ausschälen
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liefern und Einbau eines Capatect Bossengewebes 043 Typ B = Trapeznut groß mittels systembezogenen Armierungsmörtels aus Pos. 05.1, es ist eine entsprechende Bossenkelle einzusetzen
Die Oberfläche der Bossenfugen ist analog zu Pos. 5.1 mit ArmaReno 700 feinkörnig zu gestalten und zu beschichten
"Alternativ-Systeme oder Produkte, mit Nachweis der geforderten System- und Systemkomponenten- Eigenschaften, sind als komplettes System zulässig, sofern mindestens gleichartige Baustoffdaten erreicht werden.
Menge: 3960,000 m

**1.5.220 Zulage Bossenprofil als Sonderelemente**
Zulage Bossenprofil als Sonderelemente liefern und einbauen
zulage Bossenfugen Horizontal und vertikal
- Außenecke
- Innenecke
- Abschluss
- T-Profil
- Kreuzprofil
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"Alternativ-Systeme oder Produkte, mit Nachweis der geforderten System- und Systemkomponenten- Eigenschaften, sind als komplettes System zulässig, sofern mindestens gleichartige Baustoffdaten erreicht werden.
Menge: 1437,000 Stk

**1.5.230 Bossen 12. und 13. OG System Capapor**
*** Bedarfsposition ohne GB
Bossen 12. und 13. OG
Capatect Capapor
Vorgefertigte Dekor- und Fassadenprofile aus
nichtbrennbaren Leichtbaustoff zur dreidimensionalen
optischen Fassaden-Gestaltung anpassen bzw.
zuschneiden und gemäß Herstellervorschrift im
Buttering-Floating-Verfahren auf die Armierungsschicht
mit systemzugehörigen Profilkleber vollflächig
verkleben, ggf. gegen abrutschen und verschieben
sichern.
Oberflächenbehandlung:
ist mit der Fassadengrundposition 5.1 abgegolten, Grundierung, Zwischen- und Schlussbeschichtung, gleicher Farbton
Auf die Bossenoberseite bis 5 cm auf die Fassade 5 cm Sockelflex hochführen.
Die Oberfläche der Bossenflächen- und fugen ist analog zu Pos. 5.1 mit ArmaReno 700 feinkörnig zu gestalten und zu beschichten
Untergrund: mineral. WDVS armiert aus Basispos. 5.1
"Alternativ-Systeme oder Produkte, mit Nachweis der geforderten System- und Systemkomponenten- Eigenschaften, sind als komplettes System zulässig, sofern mindestens gleichartige Baustoffdaten erreicht werden.”
Die angegebenen Abmessungen von 140 x 33 cm und 150 x 33 cm sind ca. Abmessungen und sind vor Ort am Bestand zu prüfen und danach auszurichten
Größe:  ca. 140x33 cm Dicke 30 mm
-  ca. 150x33 cm Dicke 30 mm
  über Eck geführt, Abrechnung je Seite
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Menge: 76,000 Stk

**1.5.240 Bossen 12. und 13. OG Dämmplatte mit Armierung**
Bossen 12. und 13. OG
Dämmplatten mit Armierung
mineralische Dämmplatten d= 2cm oberseitig mit 5° Schräge auf die vorarmierte Fassade mit Systemkleber analog zur Fassade Basisposition 5.1 aufkleben, allseitig mit Gewebeeckwinkel einfassen, überstehende Gewebefahne in die Fassadenfläche einarbeiten.
Allseitig Capatect ArmaReno 700 auftragen und die Oberfläche durchfilzen, so dass eine feinkörnige Struktur entsteht, die einem klassisch durchgeriebenen Putz nahe kommt
Auf die Bossenoberseite bis 5 cm auf die Fassade 5 cm Sockelflex hochführen.
Oberflächenbehandlung:
ist mit der Fassadengrundposition 5.1 abgegolten, Grundierung, Zwischen- und Schlussbeschichtung, gleicher Farbton
Untergrund: mineral. WDVS armiert aus Basispos. 5.1
"Alternativ-Systeme oder Produkte, mit Nachweis der geforderten System- und Systemkomponenten- Eigenschaften, sind als komplettes System zulässig, sofern mindestens gleichartige Baustoffdaten erreicht werden.”
Die angegebenen Abmessungen von 140 x 33 cm und 150 x 33 cm sind ca. Abmessungen und sind vor Ort am Bestand zu prüfen und danach auszurichten.
Größe:  ca. 140x33 cm Dicke 30 mm
-  ca. 150x33 cm Dicke 30 mm
  über Eck geführt, Abrechnung je Seite
(die Platte ist oberseitig mit einer 5° Schräge zu versehen)
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Menge: 76,000 Stk

**1.5.250 Zulage Süd/Nordseite Brüstungsspiegel rückversetzt**
Zulage Südseite Brüstungsspiegel rückversetzt
8-10 OG
Nordseite 1 Fensterreihe Innenecke zum Strausberger Platz2 im 3.OG bis 7.OG
Leistung umfasst die rückversetzte Brüstungsfläche als Zulage für Mehraufwand zur Pos. 5.1
B= ca. 150 cm H= ca. 75 cm
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Menge: 29,000 Stk

**1.5.260 überstehende Kragplatte 7/8 OG.+11/12.OG**
*** Bedarfsposition ohne GB
überstehende Kragplatte 7/8 OG. + 11/12 OG
Nach Entfernung des vorhandenen gerissenen Putzes und der Kehle ist der Untergrund mit einer Haftbrücke zu versehen und zweiseitig mit einer mineralischen Putzträgerplatte (z.B. Trägerplatte aus Blähglasganulat mit beidseitigem Textilglasgewebe z.B. HASIT RENOTECT Putzträgerplatte B1 mit 20 mm) mit einem geeignten Kleber vollflächig unterseitig und strinseitig aufzubringen.
Es ist eine Tropfnut auszubilden zwischen Vertikalbekleidung und horizontaler Unterseitenbekleidung auszubilden, mit einem Bossenprofil Form A Prod. Nr. 043/01 B=20/30 mm und t=17 mm
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An der äußeren Ecke ist ein Gewebeeckwinkel mit Tropfkantenprofil (Capatect Tropfkantenprofil 668/00) einzusetzen.
Mittels Putzfräser sind unterseitig 8 St./m² für die Aufnahme von Dübeltellern vorzusehen.
Stirnseitig sind im Abstand von 50 cm im leichten Höhenversatz ebenfalls gefräste Aufnahmen für Dübelteller vorzusehen. In Abstimmung mit Hasit kann der Schraubdübel für dünne Dämmstoffdicken HASIT S1 Short 8/60 verwendet werden.
Für die Armierung, Grundierung und den 2-3 mm Oberputz soll im bereits beschriebenen System Caparol einschl. des Anstrichs verblieben werden.
An den jeweiligen Anschlüssen ist wandseitig und blechseitig somit 2 m je/m ein vorkomprimiertes Dichtungsband zu verwenden.
Zulagen für Außen oder Innenecken sind einzukalkulieren.
B= ca.65 cm H= ca. 22 cm
Abrechnung: abgerechnet wir die äußere Länge, die alle vorbenannten Leistungen beinhaltet.
"Alternativ-Systeme oder Produkte, mit Nachweis der geforderten System- und Systemkomponenten- Eigenschaften, sind als komplettes System zulässig, sofern mindestens gleichartige Baustoffdaten erreicht werden.
Menge: 177,000 m

**1.5.270 alternativ wie vor jedoch Capatect Putzträgerplatte 091 18 mm**
alternativ wie vor jedoch Capatect Putzträgerplatte 091 18 mm überstehende Kragplatte 7/8 OG. + 11/12 OG
Brandverhalten: A2, s1, d0 nach DIN EN 13501-1
Nach Entfernung des vorhandenen gerissenen Putzes und der Kehle ist der Untergrund mit einer Haftbrücke zu versehen und zweiseitig mit einer mineralischen Putzträgerplatte (z.B. Trägerplatte aus Blähglasganulat mit beidseitigem Textilglasgewebe z.B. Capatect Putzträgerplatte 091 18 mm A2 mit 18 mm) mit einem geeignten Kleber vollflächig unterseitig und strinseitig aufzubringen.
Es ist eine Tropfnut auszubilden zwischen Vertikalbekleidung und horizontaler Unterseitenbekleidung auszubilden, mit einem Bossenprofil Form A Prod. Nr. 043/01 B=20/30 mm und t=17 mm
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An der äußeren Ecke ist ein Gewebeeckwinkel mit Tropfkantenprofil (Capatect Tropfkantenprofil 668/00) einzusetzen.
Mittels Putzfräser sind unterseitig 8 St./m² für die Aufnahme von Dübeltellern vorzusehen.
Stirnseitig sind im Abstand von 50 cm im leichten Höhenversatz ebenfalls gefräste Aufnahmen für Dübelteller vorzusehen. In Abstimmung mit Hasit kann der Schraubdübel für dünne Dämmstoffdicken HASIT S1 Short 8/60 verwendet werden.
Für die Armierung, Grundierung und den 2-3 mm Oberputz soll im bereits beschriebenen System Caparol einschl. des Anstrichs verblieben werden.
An den jeweiligen Anschlüssen ist wandseitig und blechseitig somit 2 m je/m ein vorkomprimiertes Dichtungsband zu verwenden.
Zulagen für Außen oder Innenecken sind einzukalkulieren.
B= ca.65 cm H= ca. 22 cm
Abrechnung: abgerechnet wir die äußere Länge, die alle vorbenannten Leistungen beinhaltet.
"Alternativ-Systeme oder Produkte, mit Nachweis der geforderten System- und Systemkomponenten- Eigenschaften, sind als komplettes System zulässig, sofern mindestens gleichartige Baustoffdaten erreicht werden.
Menge: 177,000 m

**1.5.280 Zulage Dehnfugen in überstehender Kragplatte**
Zulage Dehnfugen in überstehender Kragplatte
Einbau eines Capatect Dehnfugenprofils Plus 6660, Spezialprofil mit weißer Fugenschlaufe und Glasgewebstreifen im Zuge der Flächenarmierung zuvor einbetten. Unterseitig unf stirneitig, Zuschnitte sind entsprechend einzuplanen.
Der entstehende Hohlraum über oder hinter dem Fugenprofil ist mit A1 Steinwolle auszustopfen.
Je Fuge angesetzt bis 90 cm
"Alternativ-Systeme oder Produkte, mit Nachweis der geforderten System- und Systemkomponenten- Eigenschaften, sind als komplettes System zulässig, sofern mindestens gleichartige Baustoffdaten erreicht werden.
Menge: 24,000 m

**1.5.290 Capatect Capapor Kehlprofil**
Capatect Capapor Kehlprofil
Vorgefertigte Dekor- und Fassadenprofile aus
nichtbrennbaren Leichtbaustoff zur dreidimensionalen
optischen Fassaden-Gestaltung anpassen bzw.
zuschneiden und gemäß Herstellervorschrift im
Buttering-Floating-Verfahren auf die Armierungsschicht
mit systemzugehörigen Profilkleber vollflächig
verkleben, ggf. gegen abrutschen und verschieben
sichern.
Oberflächenbehandlung:
Das Profil ist komplett mit Armierungsmörtel sowie Armierungsgewebe ansatzfrei in die Fläche zu ziehen, sowie Grundierung, Oberputz 2-3 mm, Putzgrund und dem Fassadenanstrichsystem Farbtongleich zu beschichten. Es gelten diesbezüglich die Hinweise und Materialvorgaben aus der Basisposition 05.1
B= bis 20 cm H= bis 20 cm als Hohlkehle analog zum vorhandenen Bestand
Hinweis: Die Herstellung von Gehrungen oder Endstücken sind einzukalkulieren
Abrechnung: Zulage zur Vorposition Kragplatte, je m äußere Abwicklungslänge
"Alternativ-Systeme oder Produkte, mit Nachweis der geforderten System- und Systemkomponenten- Eigenschaften, sind als komplettes System zulässig, sofern mindestens gleichartige Baustoffdaten erreicht werden.
Menge: 120,000 m

**1.5.300 zementgebundene Spanplatte d=18 mm**
zementgebundene Spanplatte Brandschutzklasse A2 A2-s1, d0 d= 18 mm als Untergrund für Blechaufnahme u.a. Titanzinkstehfalz
Im Gefälle von ≥ 3° im Kleberbett verlegt, zusätzlich in den Untergrund gedübelt mit 10 St./m²
Bereich: Kragplatte 10/11. OG Nord- und Südseite
"Alternativ-Systeme oder Produkte, mit Nachweis der geforderten System- und Systemkomponenten- Eigenschaften, sind als komplettes System zulässig, sofern mindestens gleichartige Baustoffdaten erreicht werden.
Menge: 20,000 m²

**1.5.310 Nordseite Übergang WDVS zu Keramik vertikal 6+7 OG**
Zulage Pos. 5.1 Nordseite Übergang WDVS zu Keramik vertikal 6+7 OG
Seitlicher Abschluss des WDVS zum Übergang Keramik
Liefern und Einbau einer Capatect Thermoschiene 6680/55-160 sowie Capatect Thermoprofil 6680/30. Capatect Thermoschiene sowie Thermoprofil sind mit einem gegeigneten Kleber vollflächig miteinander zu verbinden.
Zwischen Thermoprofil und Keramikbekleidung sind zwei Capatect Fugendichtbänder Typ Flex 058 einzubauen.
Fugenbreite bis 25 mm
"Alternativ-Systeme oder Produkte, mit Nachweis der geforderten System- und Systemkomponenten- Eigenschaften, sind als komplettes System zulässig, sofern mindestens gleichartige Baustoffdaten erreicht werden.
Menge: 15,300 m

**1.5.320 Nordseite Übergang WDVS zu Keramik horizontal 6+7 OG**
Zulage Nordseite Übergang WDVS zu Keramik horizontal über7 OG und im unteren Übergang 5/6.OG
Seitlicher Abschluss des WDVS zum Übergang Keramik
Liefern und Einbau einer Capatect Thermoschiene 6680/55-160 sowie Capatect Thermoprofil 6680/30. Capatect Thermoschiene sowie Thermoprofil sind mit einem gegeigneten Kleber vollflächig miteinander zu verbinden.
Zwischen Thermoprofil und Keramikbekleidung sind zwei Capatect Fugendichtbänder Typ Flex 058 einzubauen.
Fugenbreite bis 25 mm
Hinweis: die Tropfkante ist sauber abzuschneiden, da das Profil um 180° andersherum einzusetzen ist.
"Alternativ-Systeme oder Produkte, mit Nachweis der geforderten System- und Systemkomponenten- Eigenschaften, sind als komplettes System zulässig, sofern mindestens gleichartige Baustoffdaten erreicht werden.
Menge: 27,000 m

**1.5.330 Zulage Südseite Sockelausbildung 8.OG Terrasse**
Zulage Südseite Sockelausbildung im Bereich der Fensterfassade zur Basispos. 05.1 8.OG oberhalb terrasse
Durch das Gewerk Dachdecker wird die Abdichtung sowie der Dämmanschluss im Sockelbereich ertüchtigt und mit einem Z-Titanzinkblech oberseitig abgeschlossen.
Leistungsinhalt die Lieferung und Montage einer
- Capatect Thermoschiene
- Capatect Thermoprofils
- einschl. Befestigungsmittel und Aushöhung
- sowie einem 10 cm hohen Capatect Sockel- und Perimeterplatte 115 d= 6cm WLG 035 statt mineralischer Dämmplatte
"Alternativ-Systeme oder Produkte, mit Nachweis der geforderten System- und Systemkomponenten- Eigenschaften, sind als komplettes System zulässig, sofern mindestens gleichartige Baustoffdaten erreicht werden.
Menge: 33,000 m

**1.5.340 WDVS Übergang Keramik vertikal Nordseite**
WDVS Übergang Keramik vertikal Nordseite
untere Fassade6./7.OG links und rechts
obere Fassade oberhalb Staffelgeschoss 8-11.OG
Seitlicher Abschluss des WDVS zum Übergang Keramik
Liefern und Einbau einer Capatect Thermoschiene 6680/55-160 sowie Capatect Thermoprofil 6680/30. Capatect Thermoschiene sowie Thermoprofil sind mit einem gegeigneten Kleber vollflächig miteinander zu verbinden.
Zwischen Thermoprofil und Keramikbekleidung sind zwei Capatect Fugendichtbänder Typ Flex 058 einzubauen.
Fugenbreite bis 25 mm
"Alternativ-Systeme oder Produkte, mit Nachweis der geforderten System- und Systemkomponenten- Eigenschaften, sind als komplettes System zulässig, sofern mindestens gleichartige Baustoffdaten erreicht werden.
Menge: 26,000 m

**1.5.350 Zulage Plattenwechsel von Capatect 146 auf 148**
Zulage Plattenwechsel von Capatect 146 auf 148
Zwischenzeitlich wurde die Fassadenstatik des WDVS erstellt und bereits vom Prüfstatiker freigegeben.
Ursprünglich wurde eine Capatect MW-Dämmplatte 035 FAS 10 cc 146 Format: 1.200x400 mm d= 60 mm Rohdichte=85 kg/m³ Pos. 05.1 als Basisposition ausgeschrieben. Bei dieser Platte wären zwischen 12 und 18 Dübeln je m² erforderlich geworden.
Daher wurde in Abstimmung mit dem Statiker aufgrund der freien Anströmung der Hochhaustürme die Capatect MW-Dämmplatte 035 WVP-1 035 Plus 148 mit einer Rohdichte von 120 kg/m³ gewählt. Aufgrund eines höheren Duchstanzungswiderstandes konnte die Dübelanzahl nun deutlich auf das ursprünglich ausgeschriebene Maß reduziert werden und entspricht nun der Allgemeinen bauaufsichtlichen Zulassung auch hinsichtlich der Dübelbilder.
Die Platten unterscheiden sich in ihrer Verarbeitung nicht und sind beide auf beiden Seiten vorbeschichtet.
Nach Rücksprache mit Caparol würde objektbezogen die Platte 148 zum gleichen Preis wie die usrprüngliche 146 abgegeben werden. Um hier für ausreichende Klarheit zu sorgen wird diese Leistung deshalb abgefragt, auch falls ein anderer Systemhersteller verwendet werden soll.
"Alternativ-Systeme oder Produkte, mit Nachweis der geforderten System- und Systemkomponenten- Eigenschaften, sind als komplettes System zulässig, sofern mindestens gleichartige Baustoffdaten erreicht werden.
Menge: 2932,000 m²

**1.5.360 Zulage Plattendickenwechsel von 60 auf 50 mm**
Zulage Plattendickenwechsel von 60 auf 50 mm
Gemäß der Allgemeinen bauaufsichtlichen Zulassung weist die Platte MW-Dämmplatte 035 WVP-1 035 Plus 148 mit einer Rohdichte von 120 kg/m³ eine zugelassene Systemdicke von 40 - 240 mm auf und ist im Rahmen der Statik mit nachgewiesen worden. Bei der Reduzierung der Plattendicke geht es vorrangig um Teilflächen in Kombination der Basisdicke von 60 mm und um einen Ausgleich von zu erwartenden Maßtoleranzen oder unterschiedlichen vorhandenen Putzdicken.
In dieser Position sind die Mehr- oder Minderkosten für eine Reduzierung der Plattendicke von 60 auf 50 mm auszuweisen.
Der Short-Dübel bleibt gleich.
"Alternativ-Systeme oder Produkte, mit Nachweis der geforderten System- und Systemkomponenten- Eigenschaften, sind als komplettes System zulässig, sofern mindestens gleichartige Baustoffdaten erreicht werden.
Menge: 120,000 m²

**1.5.370 Zulage Plattendickenwechsel von 60 auf 40 mm**
Zulage Plattendickenwechsel von 60 auf 40 mm
Gemäß der Allgemeinen bauaufsichtlichen Zulassung weist die Platte MW-Dämmplatte 035 WVP-1 035 Plus 148 mit einer Rohdichte von 120 kg/m³ eine zugelassene Systemdicke von 40 - 240 mm auf und ist im Rahmen der Statik mit nachgewiesen worden. Bei der Reduzierung der Plattendicke geht es vorrangig um Teilflächen in Kombination der Basisdicke von 60 mm und um einen Ausgleich von zu erwartenden Maßtoleranzen oder unterschiedlichen vorhandenen Putzdicken.
In dieser Position sind die Mehr- oder Minderkosten für eine Reduzierung der Plattendicke von 60 auf 40 mm auszuweisen.
Der Short-Dübel bleibt gleich.
"Alternativ-Systeme oder Produkte, mit Nachweis der geforderten System- und Systemkomponenten- Eigenschaften, sind als komplettes System zulässig, sofern mindestens gleichartige Baustoffdaten erreicht werden.
Menge: 100,000 m²

**1.5.380 Zulage gestaffelte Plattenmehrdicke 20 mm**
Zulage gestaffelte Plattendicke 20 mm
in Bereichen übergroßer Maßtoleranzen des Rohbaus
als Zulage zur Basisposition 5.1
Leistungsinhalt:
- 2 cm dickere mineralische Dämmplatte Capatect Capatect MW-Dämmplatte 035 WVP-1 035 Plus 148 mit einer Rohdichte von 120 kg/m³ statt d= 60 mm nun 80 mm, bzw. in 2 cm Schrittenvon 80 auf 100 mm usw.
- 2 cm längere Fassadendübel Ejot ejotherm Schraubdübel S1 short speziell für dünne Dämmstoffplatten, für größere Dämmstoffdicken ejotherm S1 (lange Version)
Es ist davon auszugehen, dass es sich hier jeweils um ein Einzelflächen von einigen m² mit unterschiedlichen Dicken handelt die dann auch auf einer Fläche zu staffeln sind.
Die übrigen Leistungen wie Armierung, Putz und Kleber bleiben ja unverändert.
Abrechnung erfolgt nach der erbrachten Fläche. 2 cm werden je Dickensprung abgerechnet und dann multipliziert, also z.B.:von 6 auf 12 cm, bei 6 cm größerer Dicke wird der EP x 3 multipliziert
"Alternativ-Systeme oder Produkte, mit Nachweis der geforderten System- und Systemkomponenten- Eigenschaften, sind als komplettes System zulässig, sofern mindestens gleichartige Baustoffdaten erreicht werden.
Menge: 200,000 m²

**1.5.390 Anarbeitung Geländerdurchgang Flachlasche Halterungen**
Anarbeitung Geländerdurchgang durch die Dämmplatte und rückwärtiges herausschneiden der Befestigungsplatte mit den ca. Maßen: Rechteckplatte 80x440x20 mm
  oder
 Rechteckplatte 80x(375+65+65)x20
Der Durchstoßpunkt der Lasche in den Leibungen ist allseitig mit einem Kompriband zu versehen, zusätzlich ist ein Kellenschnitt durchzuführen und abschließend umlaufend mit DisboSEAL 82 Hochbau Fuge abzusiegeln, für ein sauber begrenztes versiegeln ist ein Abklebeband zu verwenden.
Rechteckplatte 80x440x10 mm x20 mm inkl. thermische Entkopplunsplatte
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Rechteckplatte 80x(375+65+65)x20 mm inkl. thermische Entkopplunsplatte
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"Alternativ-Systeme oder Produkte, mit Nachweis der geforderten System- und Systemkomponenten- Eigenschaften, sind als komplettes System zulässig, sofern mindestens gleichartige Baustoffdaten erreicht werden.
Menge: 260,000 Stk

**1.5.400 Capatect Fugenmasse MS**
Capatect Fugenmasse MS horizontal und vertikal
Anlegen von Dehnfugen in Systemen mit keramischer
Bekleidung. Fuge säubern und mit dauerelastischem
Fugendichtstoff verfugen, einschließlich Hinterfüllung und PE-Rundschnur.
Formgebung gemäß Regelwerk IVD
Fugenbreite: bis 25 mm
Farbton Dichtstoff: beige
Produkt: Capatect Fugenmasse MS (Im Keramikbereich)
Verbrauch: 100 ml/m (Fugendimension 10 x 10 mm)
Produkt: PE-Rundschnur
Verbrauch: 1 m/m
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Hinweis Detail aus IVD (Industrie Verband Dichtstoffe)
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"Alternativ-Systeme oder Produkte, mit Nachweis der geforderten System- und Systemkomponenten- Eigenschaften, sind als komplettes System zulässig, sofern mindestens gleichartige Baustoffdaten erreicht werden.
Menge: 71,000 m

**1.5.410 60 mm PUR Platte statt 60 mm Mineralwolle**
*** Bedarfsposition ohne GB
60 mm PUR Platte statt 60 mm Mineralwolle
Im Übergangsbereich Keramik Fassadendämmung, soll aufgrund des besseren Lambdawertes eine PUR-Dämmplatte mit 0,026 W/(mK) zur Vermeidung von Wärmebrücken, statt einer mineral. Dämmplatte mit 0,035 W/(mK) eingebaut werden.
Ansonsten gelten die Leistungen der Basisposition 5.1 des WDVS LV´s jedoch mit entsprechend geeignetem Kleber und geeignetem Armierungsmörtel für die Capatect PUR-Dämmplatte 124.
Material Capatect PUR-Dämmplatte 124 Plattendicke 60 mm
Aufgrund einer Erleichterung der Brandschutzvorschriften gemäß Hochhausrichtlinie der Bauministerkonferenz ist die Breite der vertikalen PUR-Streifen auf 30 cm begrenzt.
Gemäß gesonderter Position sind geschossweise 1000° Brandriegel einzubauen.
Abrechnung: 1 m hoch und 30 cm breit = 1 m
"Alternativ-Systeme oder Produkte, mit Nachweis der geforderten System- und Systemkomponenten- Eigenschaften, sind als komplettes System zulässig, sofern mindestens gleichartige Baustoffdaten erreicht werden.
Menge: 41,000 m

**1.5.420 Brandschutzriegel als Zulage zur Baisposition 5.1**
*** Bedarfsposition ohne GB
Brandschutzriegel als Zulage zur Baisposition 5.1
Capatect MW-Dämmplatte 035 WVP-1 035 Plus 148 mit einer Rohdichte von 120 kg/m³ als Brandriegel in Gerschossdeckenebene20 cm hoch und 30 cm breit und 6 cm dick, 2 Dübel je 30 cm
Abrechnung 1 Riegel mit 30 cm = 1 Stück
"Alternativ-Systeme oder Produkte, mit Nachweis der geforderten System- und Systemkomponenten- Eigenschaften, sind als komplettes System zulässig, sofern mindestens gleichartige Baustoffdaten erreicht werden.
Menge: 8,000 Stk

**1.5.430 Gerüstankerlöcher in Putzflächen verschließen**
676/00, Gerüstankerlöcher in Putzflächen verschließen
Regendichtes Verschließen der Gerüstankerlöcher mit
imprägniertem PU-Weichschaumstoff und integrierter
KU-Putzträgerscheibe.
Dimension: Ø 30 x 40 mm, Farbe: grau.
Farbton Dichtstoff: (beige)
Produkt: 676/00 Capatect Gerüstankerstopfen
Verbrauch: 1 St/St
Produkt: Capatect Fugenmasse MS
Verbrauch: 10 ml/St
Verarbeitungsbedingungen
Während der Verarbeitung und in der Trocknungsphase dürfen die Umgebungs- und Untergrundtemperaturen nicht unter +5 °C und über +30 °C liegen. In diesem Zusammenhang verweisen wir auf den Kommentar ATV DIN 18345 Punkt 3.1.3 ungeeignete klimatische Bedingungen.
Montage
Fräser in das Gerüstankerloch einführen, fest andrücken und drehen bis eine gleichmäßige Vertiefung von 3-4 mm entstanden ist. Die Vertiefung von losen Teilen und Staub befreien. (Hohlräume hinter den Gerüstankerstopfen ggf. mit geeignetem Dämmstoff ausfüllen)
Zur zusätzlichen Abdichtung und Verklebung der Abdeckkappe mit dem Untergrund eine leichte Schicht eines geeigneten Dichtstoffs, wie zum Beispiel Disbothan 235, auf die Frässtelle umlaufend auftragen.
Den am Gerüstanker-Stopfen befindlichen imprägnierten Weichschaumstoff durch Rollen und Drücken mit der Hand auf < 12 mm komprimieren. Jetzt den Gerüstanker-Stopfen in das Gerüstankerloch einführen bis er bündig mit der Putzoberfläche sitzt. Am Rand austretenden Dichtstoff abstreichen bzw. entnehmen und somit einen abschließenden Rand bilden.
Nach Expansion und ausreichender Erhärtung des Dichtstoffs Gerüstankerstopfen mit geeigneter Fassadenfarbe überstreichen.
Als Endergebnis entsteht eine Oberfläche mit putzähnlicher Struktur.
Hinweis:
da der verwendete Feinputz 1mm sehr feinkörnig ist, passt die Struktur der Abdeckscheibe nicht und ist zu grobkörnig, daher ist die Abdeckscheibe vor Einbau geringfügig beizuschleifen (durch Versuche zu ermitteln) um eine Anpassung der Oberfläche zu erreichen
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"Alternativ-Systeme oder Produkte, mit Nachweis der geforderten System- und Systemkomponenten- Eigenschaften, sind als komplettes System zulässig, sofern mindestens gleichartige Baustoffdaten erreicht werden.
Bei der angenommenen Stückzahl handelt es sich um eine Schätzung 1 Dübel je 6 m² WDVS Fläche.
Menge: 500,000 Stk

**1.5.440 Gerüstankerlöcher materialgleich schließen**
*** Bedarfsposition ohne GB
Gerüstankerlöcher materialgleich schließen
Vorhandene Gerüstankerlöcher mit Mineralwolle nachstopfen, Armierungsmörtel aufbringen und Oberputz 1 mm beifilzen, farbliche Anpassung mit Fassadenfarbton vornehmen
Menge: 500,000 Stk

**1.5.450 Herstellen Musterplatte**
Herstellen Musterplatte
Gemäß einer Auflage durch die Denkmalbehörde, müssen Gerüstankerlöcher materialgleich geschlossen werden und keine Kunststoffkappen eingesetzt werden.
Da wir die ausgeschriebene Variante Pos. 05.35 mit vorkomprimierten Gerüstankerstopfen als die vorteilhaftere gerade in Bezug auf die Abrüstgeschwindigkeit sehen, ist eine Musterplatte anzufertigen. Diese soll der Denkmalbehörde als Entscheidungsgrundlage dienen. Mit der Musterplatte ist der Spezialbohrer/Fräser sowie 2 Stopfen mit zu übergeben, der Fräser kann dann zurückgegeben werden
Herstellen einer Musterplatte von 75x 75 cm, mit einem WDVS System 50x50 cm im kompletten Aufbau einschl. gefilztem Oberputz und Endanstrich. In dem Muster ist jeweils ein Gerüstankerverschluss mit den Leistungen der Pos. 05.35 und Pos. 05.36 vorzunehmen sowie ein nicht verschlossenes Loch und nur die Fräsung vorzunehmen.
Die Leistung soll der späteren realisierbaren Qualität entsprechen und dient dann als Referenz. Das bedeutet einen Künstler einzusetzen macht wenig Sinn, da dieser wohl später nicht alle 500-1000 Ankerlöcher schließen wird.
Abrechnung 1 Musterplatte = 1 Stück
Menge: 1,000 Stk

#### Bereich 1.6 Klempnerarbeiten

**1.6.10 Titanzinkfensterbrüstungen WDVS 110 mm**
Titanzinkfensterbrüstungen
Titanzinkabdeckung 0,70 mm in traditioneller Abkanttechnik mit seitlicher Aufkantung für einen seitlichen Unterschnitt in den Leibungen.
Im Bereich der Anschraubkante sind selbstdichtende Spenglerschrauben zu verwenden und eine Fensterbankdichtung bzw. vorkomprimiertes Dichtungsband zu verwenden.
(Kunststofffenster 2.OG: Im Falle des Kompribandes ist in der Fensterbankeinhangnut eine elastische Dichtungsfuge zu ziehen.)
Der seitliche Leibungseinschub ist blechoberseitig mit einem Kompriband und mit einem sauber geführten Kellenschnitt im Unter- und Oberputz zu versehen.
Das Blech ist auf der Gefälledämmplatte vollflächig mit einem Kaltblechkleber z.B. Enkolit o.glw. mit einem Rillenspachtel aufzutragen und das Blech fest in das Kleberbett einzudrücken.
Zink Fensterbank Tropfkante gerade 25 mm
Ausladungstiefe: bis ca. 110 mm
Putzkante: 25/10 mm
Aufkantung hinten 30 +10 mm, 3-fach gekantet, Innenecke fensterseitig verlötet
Gesamt 4 Kantungen
Tropfkantenüberstand 25-30 mm 2-fach gekantet
Gefälle: 5 °
Oberfläche: Zink vorbewittert blaugrau/schiefergrau
Oberflächenschutz: Blech ist auf der Sichtseite foliert zu liefern
Regelbreiten von Ausnahmen abgesehen folgende:
1,15 m
1,25 m
1,25 m
1,45 m
2,01 m
2,10 m
3,90 m
Längen ab 2 m können zweigeteilt eingebaut und die Stöße verlötet werden
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Abrechnung:
Länge ist gleich Öffnungsmaß Leibungskante zu Leibungskante im geputzten Zustand (auch wenn der Unterschnitt darüber hinaus geht)
Menge: 215,000 m

**1.6.20 Titanzinkfensterbrüstungen WDVS 180 mm**
Titanzinkfensterbrüstungen
Titanzinkabdeckung 0,70 mm in traditioneller Abkanttechnik mit seitlicher Aufkantung für einen seitlichen Unterschnitt in den Leibungen.
Im Bereich der Anschraubkante sind selbstdichtende Spenglerschrauben zu verwenden und eine Fensterbankdichtung bzw. vorkomprimiertes Dichtungsband zu verwenden.
(Kunststofffenster 2.OG: Im Falle des Kompribandes ist in der Fensterbankeinhangnut eine elastische Dichtungsfuge zu ziehen.)
Der seitliche Leibungseinschub ist blechoberseitig mit einem Kompriband und mit einem sauber geführten Kellenschnitt im Unter- und Oberputz zu versehen.
Das Blech ist auf der Gefälledämmplatte vollflächig mit einem Kaltblechkleber z.B. Enkolit o.glw. mit einem Rillenspachtel aufzutragen und das Blech fest in das Kleberbett einzudrücken.
Zink Fensterbank Tropfkante gerade 25 mm
Ausladungstiefe: bis ca. 180 mm
Putzkante: 25/10 mm
Aufkantung hinten 30 +10 mm, 3-fach gekantet, Innenecke fensterseitig verlötet
Gesamt 4 Kantungen
Tropfkantenüberstand 25-30 mm 2-fach gekantet
Gefälle: 5 °
Oberfläche: Zink vorbewittert blaugrau/schiefergrau
Oberflächenschutz: Blech ist auf der Sichtseite foliert zu liefern
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Abrechnung:
Länge ist gleich Öffnungsmaß Leibungskante zu Leibungskante im geputzten Zustand (auch wenn der Unterschnitt darüber hinaus geht)
Menge: 126,000 m

**1.6.30 Titanzinkfensterbrüstungen WDVS 250 mm**
Titanzinkfensterbrüstungen
Titanzinkabdeckung 0,70 mm in traditioneller Abkanttechnik mit seitlicher Aufkantung für einen seitlichen Unterschnitt in den Leibungen.
Im Bereich der Anschraubkante sind selbstdichtende Spenglerschrauben zu verwenden und eine Fensterbankdichtung bzw. vorkomprimiertes Dichtungsband zu verwenden.
(Kunststofffenster 2.OG: Im Falle des Kompribandes ist in der Fensterbankeinhangnut eine elastische Dichtungsfuge zu ziehen.)
Der seitliche Leibungseinschub ist blechoberseitig mit einem Kompriband und mit einem sauber geführten Kellenschnitt im Unter- und Oberputz zu versehen.
Das Blech ist auf der Gefälledämmplatte vollflächig mit einem Kaltblechkleber z.B. Enkolit o.glw. mit einem Rillenspachtel aufzutragen und das Blech fest in das Kleberbett einzudrücken.
Zink Fensterbank Tropfkante gerade 25 mm
Ausladungstiefe: bis 250 mm
Putzkante: 25/10 mm
Aufkantung hinten 30 +10 mm, 2-fach gekantet, Innenecke fensterseitig verlötet
Gesamt 4 Kantungen
Gefälle: 5 °
Oberfläche: Zink vorbewittert blaugrau/schiefergrau
Oberflächenschutz: Blech ist auf der Sichtseite foliert zu liefern
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Abrechnung:
Länge ist gleich Öffnungsmaß Leibungskante zu Leibungskante im geputzten Zustand (auch wenn der Unterschnitt darüber hinaus geht)
Menge: 196,000 m

**1.6.40 Zulage Fensterrahmenausschnitte und Aufkantungen**
Zulage Fensterrahmenausschnitte und Aufkantungen zu den vorbenannten Fensterbänken
Ausschnitt Brüstungsblech gemäß des nachstehenden Bildes am Rahmen anzupassen, gemäß der Profilierung ist ein umgeschlagenes Titanzinkblech aufzulöten, ein Kompriband in den Spalt oberflächenbündig einzudrücken und ggfs. mit einem verzinkten Pappnagel am Rahmen zu fixieren.
Abrechnung: je Ausschnitt
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Menge: 20,000 Stk

**1.6.50 Brüstungsbleche Ausschnitt Fuß**
Brüstungsbleche Ausschnitt Fuß ca. 40-50 mm und zusätzlicher Aufwand für eine zweiteiligkeit des Abdeckbleches da sonst ein durchfädeln nicht möglich ist. Der Stoß ist dann zu verlöten.
Der Fuß ist mittelds Abdeckkappe einzulöten und ein Kompriband zur Schlagregendichtigkeit einzusetzen.
Die Abmessungen u.a. Fußgröße und erforderlicher Teilungsschnitt sind vor Ort im Rahmen des Blechaufmaßes mit einzumessen.
Diese Leistung ist eher bei den größeren Leibungstiefen bis 220 mm vorhanden.
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"Alternativ-Systeme oder Produkte, mit Nachweis der geforderten System- und Systemkomponenten- Eigenschaften, sind als komplettes System zulässig, sofern mindestens gleichartige Baustoffdaten erreicht werden.
Menge: 40,000 Stk

**1.6.60 Gurtgesimsabdeckungen oberhalb Naturstein**
Gurtgesimsabdeckungen oberhalb Naturstein
Vom EG bis 2.OG befindet sich eine Natursteinvorsatzschale die oberseitig mit einer Gesimsabdeckung zu versehen ist.
Oberhalb des 70 mm ausladenden Mineralprofils ist die die Gesimsabdeckung an der Fassade 70 mm hochzuführen und mit Kaltblechkleber sowie Spenglerschrauben zu befestigen. Das Gesimsblech ist wandseitig mit oben mit Fase abzukanten und mit Kompriband sowie anstrichverträglichem Material elastisch abzufugen.
Sonst Verarbeitung wie Pos. zuvor
Zink Abdeckung Tropfkante gerade 25 mm
Ausladungstiefe: bis 150 mm
Aufkantung hinten 70 mm
Tropfkantenüberstand 25-30 mm
4 Kantungen
Gefälle: 5 °
Oberfläche: Zink vorbewittert blaugrau/schiefergrau
Oberflächenschutz: Blech ist auf der Sichtseite foliert zu liefern
Gesamtabkantungen 4
Gesamtabwicklungslänge: 275 mm
Menge: 88,000 m

**1.6.70 Zulage Gurtgesimsabdeckung für 300 mm Tiefe**
Zulage Gurtgesimsabdeckung für 300 mm Tiefe
Ost und West-Seite
konkret geht es um den zusätzlichen Aufwand von 150 mm, Tiefe 150 mm bis 300 mm, der Aufwand von Ecken und Dehnern ist zu berücksichtigen
Oberfläche: Zink vorbewittert blaugrau/schiefergrau
Oberflächenschutz: Blech ist auf der Sichtseite foliert zu liefern
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Menge: 23,000 m

**1.6.80 Kappleiste als Zulage für Gurtgesimsabdeckung**
Kappleiste als Zulage für Gurtgesimsabdeckung
diese Leistung ist als Zulage ausgeschrieben, da diese nicht dem derzeitigen Originalzustand entspricht und daher nicht denkmalgerecht ist. Denkmalschutz hat Vorrang.
Aufgesetzte Kappleiste und Fugendichtstoff, Befestigung mittels Spenglerschrauben und Dübeln in den Dämmstoff der Perimeterplattte.
Oberfläche: Zink vorbewittert blaugrau/schiefergrau
Oberflächenschutz: Blech ist auf der Sichtseite foliert zu liefern
Hinweis: Außen- und Innenecken sind zu berücksichtigen und Bestandteil der Position
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Menge: 88,000 m

**1.6.90 Zulage Dehner Gurtgesims**
Zulage Dehner Gurtgesims
ausgeführt als Flachschiebenaht mit Abdeckkappe
Abstand ca. 8 m bei Festpunkten gilt der halbe Abstand
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Menge: 10,000 Stk

**1.6.100 Zulage Innen- und Außenecken Pos. Gurtgesims**
Zulage Innen- und Außenecken Pos. Gurtgesims
für das Herstellen und auslöten von Innen- und Außenecken 90° bzw. 2x45°
Menge: 28,000 Stk

**1.6.110 strukturierte Trennlage Stehfalz 11./12. OG**
BauderTOP VENT NSK 11./12. OG
Diffusionsoffene Metalltrennlage, nahtselbstklebend mit Nagelrand zur Verlegung auf Holzschalung (zementgebundene Spanplatte da nciht brennbar Hochhausrichtlinie) liefern und auf zementgebundener Spanplatte befestigen.
"Alternativ-Systeme oder Produkte, mit Nachweis der geforderten System- und Systemkomponenten- Eigenschaften, sind als komplettes System zulässig, sofern mindestens gleichartige Baustoffdaten erreicht werden.
Menge: 34,000 m²

**1.6.120 Zink Stehfalz Abdeckung 11./12. OG**
Doppelstehfalz Abdeckung im Bereich Staffelgeschoss 11./12. OG auf zementgebundener Spanplatte 18 mm mm herstellen.
Scharbreite: ca. 430 mm aufgeteilt
Metalldicke: circa 0,8mm
Oberfläche: Zink vorbewittert blaugrau/schiefergrau
Oberflächenschutz: Blech ist auf der Sichtseite foliert zu liefern
liefern, einbauen und befestigen, einschl. aller Zuschnitte einschl. Passformstücke des Herstellers
Verpackungsreste oder Baustoffreste sind ordnungsgemäß zu entsorgen
Zulagen für Aufkantungen und Kleinteiligkeit sowie Hafter sind zu berücksichtigen.
Der Stehfalz ist an der Traufe und im Kehlbereich flach umzulegen, Vorstoßbleche sind vorzusehen.
Das Gefälle beträgt 3°,
der Mehraufwand für das Einfalzen von Dichtungsbändern ist zu berücksichtigen
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Ausladung ca. 65 cm Abwicklungslänge ca. 84 cm 4 Kantungen
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Wandaufkantung 150 mm
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Menge: 34,000 m²

**1.6.130 Stehfalz Zulage Kehlausbildung 11./12. OG**
Stehfalz Zulage Kehlausbildung 11./12. OG
flaches Umlegen des Doppelstehfalze im Kehlbereich, Stehfalzblech um ca. 93 ° gemäß örtlicher Bedingungen vertikal hochführen an der Gaubenwand, umschlagen des Blechendes 80°,einschl. Hafter,
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Aufgesetzte Kappleiste und Fugendichtstoff, Befestigung mittels Spenglerschrauben und Dübeln in den Dämmstoff der Perimeterplattte.
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Menge: 42,000 m

**1.6.140 Zulage von 90 ° Außen- und Innenecken**
Zulage von 90 ° Außen- und Innenecken
bzw. 2 x 45° der Doppelstehfalzdeckung herstellen und im Gehrungsverlauf dsuber einen Stehfalz einbinden
Menge: 32,000 Stk

**1.6.150 Brüstungsabdeckung/Kragplatte 7/8 OG**
Brüstungsabdeckung/Kragplatte 7/8 OG
TiZn Brüstungblech
B= ca. 106 cm
beidseitig Tropfkante 30 mm überstehend
Zink Abdeckung Tropfkante gerade 25 mm
4 Kantungen
Abwicklungslänge bis 130 cm
Zuschnittbreite wie vorhanden ca. 100 cm
Oberfläche: Zink vorbewittert blaugrau/schiefergrau
Oberflächenschutz: Blech ist auf der Sichtseite foliert zu liefern
Verbindungen als als Flachschiebenaht mit Abdeckkappe
Befestigung mittels Vorstoßblech in den Untergrund gedübelt
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Menge: 80,000 m

**1.6.160 Zulage von 90 ° Außenecke Pos. wie vor**
Zulage von 90 ° Außenecke Pos. wie vor
bzw. 2 x 45° Gehrungsverlauf als Flachschiebenaht mit Abdeckkappe
Menge: 2,000 Stk

**1.6.170 Zulage Brüstungsabdeckung wie vor Wandanschluss**
Zulage Brüstungsabdeckung wie vor Wandanschluss
Höhe wie vorhanden ca. 7 cm
Kappleiste
Aufgesetzte Kappleiste und Fugendichtstoff, Befestigung mittels Spenglerschrauben und Dübeln in den Dämmstoff der Perimeterplattte.
Oberfläche: Zink vorbewittert blaugrau/schiefergrau
Oberflächenschutz: Blech ist auf der Sichtseite foliert zu liefern
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Menge: 3,000 m

**1.6.180 Brüstungsabdeckung 11/12.OG**
Brüstungsabdeckung 11/12.OG
TiZn Brüstungblech
B= ca. 66 cm
beidseitig Tropfkante 30 mm überstehend
Zink Abdeckung Tropfkante gerade 25 mm
4 Kantungen
Abwicklungslänge bis 90 cm
Zuschnittbreite wie vorhanden ca. 200 cm
Oberfläche: Zink vorbewittert blaugrau/schiefergrau
Oberflächenschutz: Blech ist auf der Sichtseite foliert zu liefern
Verbindungen als als Flachschiebenaht mit Abdeckkappe
Befestigung mittels Vorstoßblech in den Untergrund gedübelt
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Menge: 96,000 m

**1.6.190 Zulage von 90 ° Außenecke Pos. wie vor**
Zulage von 90 ° Außenecke Pos. wie vor
bzw. 2 x 45° Gehrungsverlauf als Flachschiebenaht mit Abdeckkappe
Menge: 2,000 Stk

**1.6.200 Zulage Brüstungsabdeckung wie vor Wandanschluss**
Zulage Brüstungsabdeckung wie vor Wandanschluss
Höhe wie vorhanden ca. 7 cm
Kappleiste
Aufgesetzte Kappleiste und Fugendichtstoff, Befestigung mittels Spenglerschrauben und Dübeln in den Dämmstoff der Perimeterplattte.
Oberfläche: Zink vorbewittert blaugrau/schiefergrau
Oberflächenschutz: Blech ist auf der Sichtseite foliert zu liefern
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Menge: 9,000 m

**1.6.210 Attikaabdeckung über 13.OG**
Attikaabdeckung über 13.OG
TiZn bis zu 140x140 cm
Tropfkante h=80 mm 30 mm überstehend dreiseitig
einschl. Wandaufkantung eisneitig 16´5 cm inkl. Kappleiste
befestigt mit Vorstoßblech
Oberfläche: Zink vorbewittert blaugrau/schiefergrau
Oberflächenschutz: Blech ist auf der Sichtseite foliert zu liefern
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Menge: 4,000 Stk

#### Bereich 1.7 Nebenarbeiten

**1.7.10 Fenster eindichten Luftdichtheit**
*** Bedarfsposition ohne GB
Fenster eindichten Luftdichtheit
Fensterdichtband auf der Außenseite der Bauteilanschlussfuge zwischen Fensterrahmen und Leibung (Beton/Hochlochziegel) nach entfernen des Fassadenputzes 4-seitig, vlieskaschiert, überputzbar aufbringen
Der Untergrund Beton/Hochlochziegel ist abzukehren und zu grundieren (Fassadengrundierung Fassade vor WDVS), die Fenster sind zu diesem Zeitpunkt überarbeitet und bereits farbbeschichtet.
Produkt: z.B:
- Würth Fensterdichtband Universal Euraseal U-300
- Vollflächig klebendes Fensterdichtungsband mit spezieller, trocknungsaktiver Membran für die innere und äußere Fugenabdichtung.
- Farbe: Beige
- Trägermaterial: Polyester
- Werkstoff Membran: Polyethylen-Copolymer
- Dicke: 0,5 mm
- Rollenlänge: 40 m
- UV-Beständigkeit: 3 Monate, bei Freibewitterung
- Wasserdampfdiffusionsäquivalente Luftschichtdicke / Bedingung: 0,01 m / bei 90% Luftfeuchtigkeit
Abrechnung: äußere Abwicklungslänge aller Fenster (ausgenommen im Keramikbereich)
Menge: 2337,000 m

#### Bereich 1.8 Mauerwerkssanierung

**1.8.10 Rissverpressung starr Bestandsmauerwerk bis 3 mm**
*** Bedarfsposition ohne GB
Rissverpressung Bestandsmauerwerk
Hochlochziegel Baujahr 1953 DDR
23,5 x 11 x 11,5 cm
Wanddicke: ca. 24 cm
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Risse starr verpressen bis 3 mm
- der Putz wurde bereits als Vorbereitung WDVS außen beseitigt
- Rissfeld nochmals vorreinigen lose Besatndteile entfdernen und abkehren
- Bohrungen abwechselnd ober- und unterseitig zum Rissverlauf (Reißverschlussverfahren) jeweils im Neigungswinkel von ca. 45 ° herstellen
- der Riss muss ca. in Bauteilmitte getroffen werden, Packerabstand ca. die Hälfte der Bauteildicke
- Einbau von Klebepackern
- Riss verdämmen mit Schnellreparaturmörtel (Glätt- und Füllspachtel) auf Breite von ca. 12 cm ausziehen (Hinweis: Risswurzel ca. 3-5 cm freilassen, somit kann der letzte Packer entlüften und der Riss komplett verfüllt werden)
- Injektionsgerät anschließen und Injektionsmörtel z.B. Sakret Trass-Zement-Verpressmörtel TZVM HS Spezial von unten nach oben injizieren. Je nach Injektions- bzw. Packersystem Zeit- und Druckvorgaben beachten bzw. so lange injizieren, bis am darüber liegenden Packer injizierter Mörtel austritt. Der Injektionsdruck beträgt bei Klebepackern etwa 0,5-5 bar, bei Bohrpackern je nach Festigkeit des Mauerwerks/Betons 2-30 bar. Jeder Packer wird innerhalb der Verarbeitungszeit des Injektionsmörtels nachinjiziert. Dabei sind Arbeitsschutzrichtlinien zu beachten!
- Nach Aushärten des Injektionsmörtels Verdämmung und Packer nach Herstellervorschrift entfernen, Bohrlöcher verfüllen und Mauerwerk reinigen.
- Hinweis: der Mehrverbrauch durch die Hochlochkammern ist zu berücksichtigen
"Alternativ-Systeme oder Produkte, mit Nachweis der geforderten System- und Systemkomponenten- Eigenschaften, sind als komplettes System zulässig, sofern mindestens gleichartige Baustoffdaten erreicht werden.
Menge: 100,000 m

**1.8.20 Rissverpressung mit Spiralankern in Fugen**
*** Bedarfsposition ohne GB
Rissverpressung mit Spiralankern
Im Abstand von ca. 25 cm horizontal mit Fugenfräse Mauerwerksfuge ausfräsen 1 cm breit und 5 cm tief und jeweils bis 50 cm über den Riss hinaus
Fuge mit Druckluft ausblasen
Fuge vornässen
Mit Mörtelpistole oder Fugenkelle wird 2-K Ankermörtel gemäß Verarbeitungsrichtlinie z.B. 2 cm dick einbringen und den Spiralanker in den frischen Mörtel eindrücken
Abschließend Fuge bis Mauerwerkskante bündig mit dem 2-K Ankermörtel auffüllen, frisch in frisch, Spiralanker d= 8 mm muss satt im Mörtel voll umschlossen und eingebattet sein
der Riss selbst ist zu weiten t= bis 2 cm und V-förmig von b=1 auf 2 cm und ebenfalls mit 2-K Ankermörtel zu verfüllen
hochsulfatbeständiger natriumarmer trassverpressmörtel zum verpressen von Rissen < 0,2 mm für Riss und Hohlräume im Mauerwerk
Beispielsweise kann das System Ruberstein eingesetzt werden
Abrechnung: je m Risslänge beinhaltet die vorgenannten Tätigkeiten mit 4 horizontalen Spiralankern
"Alternativ-Systeme oder Produkte, mit Nachweis der geforderten System- und Systemkomponenten- Eigenschaften, sind als komplettes System zulässig, sofern mindestens gleichartige Baustoffdaten erreicht werden.
Menge: 100,000 m

**1.8.30 Rissverpressung Vernadelung mittels Spiralankern**
*** Bedarfsposition ohne GB
Rissverpressung Vernadelung mittels Spiralankern
bei ungleichmäßig verlaufenden Rissbildern
Riss weiten t= bis 2 cm und V-förmig von b=1 auf 2 cm
Fuge mit Druckluft ausblasen
Im Abstand von ca. 25 cm horizontalu links und rechts des Risses Bohrwinkel so wählen, dass die Bohrung wandmittig auf den Riss trifft, der Bohransatz soll sich dabei in einer Entfernung von 20 cm zum Riss befinden, die Bohrlöcher sind gründlich mit Druckluft auszublasen
Bohrloch gründlich vornässen
2-K Ankermörtel mit Mörtelpistole und Verfülllanze in das Bohrloch bis 1 cm hinter Mauerwerksvorderkante füllen
Spiralanker d= 12 mm in den Bohrkanal mit frischem Mörtel eindrehen
Spiralanker muss satt im Mörtel voll umschlossen und eingebettet sein
geweiteter Riss mit Mörtelpistole oder Fugenkelle 2-K Ankermörtel gemäß Verarbeitungsrichtlinie z.B. 2 cm dick einbringen und oberflächenbündig verfüllen
hochsulfatbeständiger natriumarmer trassverpressmörtel zum verpressen von Rissen < 0,2 mm für Riss und Hohlräume im Mauerwerk
Beispielsweise kann das System Ruberstein eingesetzt werden
Abrechnung: je m Risslänge beinhaltet die vorgenannten Tätigkeiten mit 4 horizontalen Nadeln
"Alternativ-Systeme oder Produkte, mit Nachweis der geforderten System- und Systemkomponenten- Eigenschaften, sind als komplettes System zulässig, sofern mindestens gleichartige Baustoffdaten erreicht werden.
Menge: 100,000 m

#### Bereich 1.9 Stundenlohnarbeiten

**1.9.10 Stunden eines Facharbeiters:**
Stunden eines Facharbeiters:
Für die angesetzten Stundenlöhne sind Verrechnungssätze einzusetzen, die sämtlichen Aufwendungen wie Grundlohn, Zuschläge für Gemeinkosten, Sozialkostenbeiträge, sowie Nebenkosten enthalten.
Nicht einzurechnen sind Zuschläge für Nacht, Sonn- und Feiertagsarbeit. Der Zuschlag für folgende Arbeitszeiten beträgt:
von 17.00 bis 22.00 Uhr: ..................
Sonn-u. Feiertagen: ..................
Arbeiten zum Stundennachweis dürfen nur auf ausdrückliche Anweisung der Bauleitung ausgeführt werden. Die Stundenzettel sind der Bauleitung am folgenden Arbeitstag vorzulegen.
Menge: 50,000 h

**1.9.20 wie vor, jedoch Stunden eines Bauhelfers.**
Menge: 50,000 h
